# Impermeabilización de muro de hormigón en contacto con el terreno, por su cara interior, con lechada de cemento. Sistema "PANTALLAX"

- Propiedad del archivo: CYPE Ingenieros S.A.
- Formato: FIEBDC-3/2016
- Programa: Generador de precios de la construcción. CYPE Ingenieros, S.A.
- Fecha: 08/03/2024
- Ámbito geográfico: Región de Murcia
- Divisa: EUR
- Costes indirectos: 3 %
- IVA: 21 %

## N Aislamientos e impermeabilizaciones

### NI Impermeabilizaciones

#### NIM Muros en contacto con el terreno

**NIM015** m² Impermeabilización de muro de hormigón en contacto con el terreno, por su cara interior, con lechada de cemento. Sistema "PANTALLAX".
Impermeabilización de muro de hormigón en contacto con el terreno, por su cara interior. Sistema Imper White "PANTALLAX", formado por dos capas de lechada impermeabilizante, color blanco, compuesta de cemento Portland, arena de cuarzo y aditivos tensoactivos, permeable al vapor de agua y resistente a la helada, que actúa como barrera superficial del hormigón, (rendimiento: 3,5 kg/m² la primera capa y 3,5 kg/m² la segunda capa).
Incluye: Aplicación de la primera capa. Aplicación de la segunda capa.
Criterio de medición de proyecto: Superficie medida según documentación gráfica de Proyecto.
Criterio de medición de obra: Se medirá la superficie realmente ejecutada según especificaciones de Proyecto.

| Código | Ud | Descripción | Rendimiento | Precio | Importe |
|---|---|---|---|---|---|
| mt09liv030b | kg | Lechada impermeabilizante, color blanco, compuesta de cemento Portland, arena de cuarzo y aditivos tensoactivos, permeable al vapor de agua y resistente a la helada, para sistema Imper "PANTALLAX". (material) | 7 | 1.21 | 8.470 |
| mq06pym010 | h | Mezcladora-bombeadora para morteros y yesos proyectados, de 3 m³/h. (maquinaria) | 0.1 | 8.52 | 0.852 |
| mo032 | h | Oficial 1ª aplicador de productos impermeabilizantes. (mano de obra) | 0.129 | 22.53 | 2.906 |
| mo070 | h | Ayudante aplicador de productos impermeabilizantes. (mano de obra) | 0.129 | 21.78 | 2.810 |
| % | % | Costes directos complementarios | 2 % | 15.038 | 0.301 |
|  |  | Costes directos |  |  | 15.339 |

Residuos:
- colocación: mt09liv030b; factor de residuo 0.067953

## Recursos

**mt09liv030b** kg Lechada impermeabilizante
Datos técnicos: Coste energético 2.251 MJ; Emisión de CO2 0.184 kg; Código LER 17 09 04; Masa del elemento 1 kg; Volumen 0.000667 m3
Residuos:
- embalaje: re170203 Plástico. (componente de residuo); rendimiento 0.003 kg; Código LER 17 02 03; Masa del elemento 1 kg; Volumen 0.001667 m3
