# Impermeabilización líquida de vaso de piscina

- Propiedad del archivo: CYPE Ingenieros S.A.
- Formato: FIEBDC-3/2016
- Programa: Generador de precios de la construcción. CYPE Ingenieros, S.A.
- Fecha: 03/10/2024
- Ámbito geográfico: Región de Murcia
- Divisa: EUR
- Costes indirectos: 3 %
- IVA: 21 %

## N Aislamientos e impermeabilizaciones

### NL Impermeabilizaciones líquidas

#### NLA Fosos de ascensor, depósitos y piscinas

**NLA010** m² Impermeabilización líquida de vaso de piscina.
Impermeabilización líquida de vaso de piscina, con dos capas de membrana impermeabilizante y transpirable, en gel, monocomponente, 7,13 kg/m², reforzada con malla de fibra de vidrio; y banda de refuerzo, de 120 mm de anchura, en puntos singulares, (1 m/m²), fijada con membrana impermeabilizante y transpirable, en gel, monocomponente.
Criterio de valoración económica: El precio no incluye el revestimiento.
Incluye: Limpieza de la superficie soporte. Armado de la superficie. Resolución de los puntos singulares. Aplicación del impermeabilizante.
Criterio de medición de proyecto: Superficie medida según documentación gráfica de Proyecto.
Criterio de medición de obra: Se medirá la superficie realmente ejecutada según especificaciones de Proyecto.

| Código | Ud | Descripción | Rendimiento | Precio | Importe |
|---|---|---|---|---|---|
| mt15pik010b | kg | Membrana impermeabilizante y transpirable, en gel, monocomponente, con muy bajo contenido de sustancias orgánicas volátiles (VOC) y con resistencia a los álcalis y a los cloruros, para aplicar con llana, según UNE-EN 14891. (material) | 7.13 | 3.51 | 25.026 |
| mt15pik100b | m² | Malla de fibra de vidrio. (material) | 1.4 | 1.78 | 2.492 |
| mt15pik030b | m | Banda de refuerzo, de 120 mm de anchura. (material) | 1 | 1.62 | 1.620 |
| mo032 | h | Oficial 1ª aplicador de productos impermeabilizantes. (mano de obra) | 0.219 | 22.53 | 4.934 |
| mo070 | h | Ayudante aplicador de productos impermeabilizantes. (mano de obra) | 0.219 | 21.78 | 4.770 |
| % | % | Costes directos complementarios | 2 % | 38.842 | 0.777 |
|  |  | Costes directos |  |  | 39.619 |

Residuos:
- colocación: mt15pik010b; factor de residuo 0.021
- colocación: mt15pik100b Malla de fibra de vidrio; factor de residuo 0.055

## Recursos

**mt15pik010b** kg Membrana impermeabilizante y transpirable
Datos técnicos: Coste energético 19.984 MJ; Emisión de CO2 0.744 kg; Código LER 17 09 04; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt15pik100b** m² Malla de fibra de vidrio
Datos técnicos: Coste energético 8.613 MJ; Emisión de CO2 0.424 kg; Código LER 17 02 03; Masa del elemento 0.09 kg; Volumen 0.00015 m3
Residuos:
- embalaje: re170203 Plástico; rendimiento 0.024 kg
