# Impermeabilización líquida de vaso de piscina. Sistema Laminado Sin Límites Reinforced "KERAKOLL"

- Propiedad del archivo: CYPE Ingenieros S.A.
- Formato: FIEBDC-3/2016
- Programa: Generador de precios de la construcción. CYPE Ingenieros, S.A.
- Fecha: 03/10/2024
- Ámbito geográfico: Región de Murcia
- Divisa: EUR
- Costes indirectos: 3 %
- IVA: 21 %

## N Aislamientos e impermeabilizaciones

### NL Impermeabilizaciones líquidas

#### NLA Fosos de ascensor, depósitos y piscinas

**NLA020** m² Impermeabilización líquida de vaso de piscina. Sistema Laminado Sin Límites Reinforced "KERAKOLL".
Impermeabilización líquida de vaso de piscina. Sistema Laminado Sin Límites Reinforced "KERAKOLL", formado por dos capas de membrana impermeabilizante y transpirable, en gel, monocomponente Nanoflex Sin Límites "KERAKOLL", 7,13 kg/m², reforzada con malla de fibra de vidrio, Aquastop AR1 "KERAKOLL"; y banda de refuerzo, Aquastop 120 "KERAKOLL" de 120 mm de anchura, en puntos singulares, (1 m/m²), fijada con membrana impermeabilizante y transpirable, en gel, monocomponente Nanoflex Sin Límites "KERAKOLL".
Criterio de valoración económica: El precio no incluye el revestimiento.
Incluye: Limpieza de la superficie soporte. Armado de la superficie. Resolución de los puntos singulares. Aplicación del impermeabilizante.
Criterio de medición de proyecto: Superficie medida según documentación gráfica de Proyecto.
Criterio de medición de obra: Se medirá la superficie realmente ejecutada según especificaciones de Proyecto.

| Código | Ud | Descripción | Rendimiento | Precio | Importe |
|---|---|---|---|---|---|
| mt15pik010c | kg | Membrana impermeabilizante y transpirable, en gel, monocomponente Nanoflex Sin Límites "KERAKOLL", con muy bajo contenido de sustancias orgánicas volátiles (VOC) y con resistencia a los álcalis y a los cloruros, para aplicar con llana, según UNE-EN 14891. (material) | 7.13 | 3.62 | 25.811 |
| mt15pik100c | m² | Malla de fibra de vidrio, Aquastop AR1 "KERAKOLL". (material) | 1.4 | 1.84 | 2.576 |
| mt15pik030c | m | Banda de refuerzo, Aquastop 120 "KERAKOLL" de 120 mm de anchura. (material) | 1 | 1.68 | 1.680 |
| mo032 | h | Oficial 1ª aplicador de productos impermeabilizantes. (mano de obra) | 0.219 | 22.53 | 4.934 |
| mo070 | h | Ayudante aplicador de productos impermeabilizantes. (mano de obra) | 0.219 | 21.78 | 4.770 |
| % | % | Costes directos complementarios | 2 % | 39.771 | 0.795 |
|  |  | Costes directos |  |  | 40.566 |

Residuos:
- colocación: mt15pik010c; factor de residuo 0.021
- colocación: mt15pik100c Malla de fibra de vidrio, Aquastop AR1 "KERAKOLL"; factor de residuo 0.055

## Recursos

**mt15pik010c** kg Membrana impermeabilizante y transpirable
Datos técnicos: Coste energético 19.984 MJ; Emisión de CO2 0.744 kg; Código LER 17 09 04; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt15pik100c** m² Malla de fibra de vidrio, Aquastop AR1 "KERAKOLL"
Datos técnicos: Coste energético 8.613 MJ; Emisión de CO2 0.424 kg; Código LER 17 02 03; Masa del elemento 0.09 kg; Volumen 0.00015 m3
Residuos:
- embalaje: re170203 Plástico; rendimiento 0.024 kg
