# Impermeabilización líquida de cubiertas. Sistema Recuflexim "WÜRTH"

- Propiedad del archivo: CYPE Ingenieros S.A.
- Formato: FIEBDC-3/2016
- Programa: Generador de precios de la construcción. CYPE Ingenieros, S.A.
- Fecha: 08/03/2024
- Ámbito geográfico: Región de Murcia
- Divisa: EUR
- Costes indirectos: 3 %
- IVA: 21 %

## N Aislamientos e impermeabilizaciones

### NL Impermeabilizaciones líquidas

#### NLG Cubiertas, galerías y balcones

**NLG270** m² Impermeabilización líquida de cubiertas. Sistema Recuflexim "WÜRTH".
Impermeabilización líquida de cubiertas. Sistema Recuflexim "WÜRTH" formado por tres capas de revestimiento impermeabilizante, Recuflexim "WÜRTH", a base de poliésteres, color blanco, 1,75 kg/m², previa aplicación de imprimación, Recuprimer "WÜRTH", a base de resinas acrílicas, disolventes y aditivos, 0,22 kg/m², colocación de malla en puntos singulares, malla de fibra de vidrio, antiálcalis, "WÜRTH", acabado con una mano de revestimiento continuo elástico impermeabilizante, Reculastic "WÜRTH", a base de resinas acrílicas, color terracota, 0,875 kg/m².
Incluye: Limpieza de la superficie soporte. Aplicación de la imprimación. Armado de la superficie. Aplicación del impermeabilizante. Aplicación de la mano de acabado.
Criterio de medición de proyecto: Superficie medida en proyección horizontal, según documentación gráfica de Proyecto, desde las caras interiores de los antepechos o petos perimetrales que la limitan.
Criterio de medición de obra: Se medirá, en proyección horizontal, la superficie realmente ejecutada según especificaciones de Proyecto, desde las caras interiores de los antepechos o petos perimetrales que la limitan.

| Código | Ud | Descripción | Rendimiento | Precio | Importe |
|---|---|---|---|---|---|
| mt15wur005a | kg | Imprimación, Recuprimer "WÜRTH", a base de resinas acrílicas, disolventes y aditivos. (material) | 0.22 | 28.15 | 6.193 |
| mt15wur010c | kg | Revestimiento impermeabilizante, Recuflexim "WÜRTH", a base de poliésteres, color blanco. (material) | 1.75 | 8.98 | 15.715 |
| mt15wur030a | m² | Malla de fibra de vidrio, antiálcalis, "WÜRTH". (material) | 0.2 | 2.24 | 0.448 |
| mt15wur020c | kg | Revestimiento continuo elástico impermeabilizante, Reculastic "WÜRTH", a base de resinas acrílicas, color terracota. (material) | 0.875 | 13.34 | 11.673 |
| mo032 | h | Oficial 1ª aplicador de productos impermeabilizantes. (mano de obra) | 0.199 | 22.53 | 4.483 |
| mo070 | h | Ayudante aplicador de productos impermeabilizantes. (mano de obra) | 0.199 | 21.78 | 4.334 |
| % | % | Costes directos complementarios | 2 % | 42.846 | 0.857 |
|  |  | Costes directos |  |  | 43.703 |

Residuos:
- colocación: mt15wur010c Revestimiento impermeabilizante, Recuflexim "WÜRTH", a base de poliésteres, color blanco; factor de residuo 0.021
- colocación: mt15wur030a Malla de fibra de vidrio, antiálcalis, "WÜRTH"; factor de residuo 0.055

## Recursos

**mt15wur010c** kg Revestimiento impermeabilizante, Recuflexim "WÜRTH", a base de poliésteres, color blanco
Datos técnicos: Coste energético 19.984 MJ; Emisión de CO2 0.744 kg; Código LER 17 09 04; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt15wur030a** m² Malla de fibra de vidrio, antiálcalis, "WÜRTH"
Datos técnicos: Coste energético 6.517 MJ; Emisión de CO2 0.321 kg; Código LER 17 02 03; Masa del elemento 0.06 kg; Volumen 0.0001 m3
Residuos:
- embalaje: re170203 Plástico; rendimiento 0.024 kg
