# Impermeabilización líquida de cubiertas. Sistema Acueproof "WÜRTH"

- Propiedad del archivo: CYPE Ingenieros S.A.
- Formato: FIEBDC-3/2016
- Programa: Generador de precios de la construcción. CYPE Ingenieros, S.A.
- Fecha: 08/03/2024
- Ámbito geográfico: Región de Murcia
- Divisa: EUR
- Costes indirectos: 3 %
- IVA: 21 %

## N Aislamientos e impermeabilizaciones

### NL Impermeabilizaciones líquidas

#### NLG Cubiertas, galerías y balcones

**NLG275** m² Impermeabilización líquida de cubiertas. Sistema Acueproof "WÜRTH".
Impermeabilización líquida de cubiertas. Sistema Acueproof "WÜRTH" formado por tres capas de revestimiento continuo elástico impermeabilizante, Acueproof "WÜRTH", a base de poliuretano, color gris, 2 kg/m², previa aplicación de imprimación "WÜRTH", bicomponente, a base de resina epoxi y agua, 0,225 kg/m², colocación de malla en toda la superficie y en puntos singulares, malla de fibra de poliéster, Armadura Geotextil, "WÜRTH", de 50 g/m² de masa superficial, acabado con una mano de barniz de poliuretano monocomponente, Protector PU Acueproof "WÜRTH", color blanco, 0,3 kg/m².
Incluye: Limpieza de la superficie soporte. Aplicación de la imprimación. Armado de la superficie. Aplicación del impermeabilizante. Aplicación de la mano de acabado.
Criterio de medición de proyecto: Superficie medida en proyección horizontal, según documentación gráfica de Proyecto, desde las caras interiores de los antepechos o petos perimetrales que la limitan.
Criterio de medición de obra: Se medirá, en proyección horizontal, la superficie realmente ejecutada según especificaciones de Proyecto, desde las caras interiores de los antepechos o petos perimetrales que la limitan.

| Código | Ud | Descripción | Rendimiento | Precio | Importe |
|---|---|---|---|---|---|
| mt15wur080a | kg | Imprimación "WÜRTH", bicomponente, a base de resina epoxi y agua. (material) | 0.225 | 23.7 | 5.333 |
| mt15wur090b | kg | Revestimiento continuo elástico impermeabilizante, Acueproof "WÜRTH", a base de poliuretano, color gris (material) | 2 | 10.9 | 21.800 |
| mt15wur100a | m² | Malla de fibra de poliéster, Armadura Geotextil, "WÜRTH", de 50 g/m² de masa superficial. (material) | 1.2 | 3 | 3.600 |
| mt15wur110a | kg | Barniz de poliuretano monocomponente, Protector PU Acueproof "WÜRTH", color blanco. (material) | 0.3 | 4.13 | 1.239 |
| mo032 | h | Oficial 1ª aplicador de productos impermeabilizantes. (mano de obra) | 0.229 | 22.53 | 5.159 |
| mo070 | h | Ayudante aplicador de productos impermeabilizantes. (mano de obra) | 0.229 | 21.78 | 4.988 |
| % | % | Costes directos complementarios | 2 % | 42.119 | 0.842 |
|  |  | Costes directos |  |  | 42.961 |

Residuos:
- colocación: mt15wur090b Revestimiento continuo elástico impermeabilizante, Acueproof "WÜRTH", a base de poliuretano, color gris; factor de residuo 0.03
- colocación: mt15wur110a Barniz de poliuretano monocomponente, Protector PU Acueproof "WÜRTH", color blanco; factor de residuo 0.055

## Recursos

**mt15wur090b** kg Revestimiento continuo elástico impermeabilizante, Acueproof "WÜRTH", a base de poliuretano, color gris
Datos técnicos: Coste energético 144.209 MJ; Emisión de CO2 7.002 kg; Código LER 17 09 04; Masa del elemento 1 kg; Volumen 0.000667 m3
Residuos:
- embalaje: re150104 Envases metálicos. (componente de residuo); rendimiento 0.003 kg; Código LER 15 01 04; Masa del elemento 1 kg; Volumen 0.001667 m3

**mt15wur110a** kg Barniz de poliuretano monocomponente, Protector PU Acueproof "WÜRTH", color blanco
Datos técnicos: Coste energético 32.301 MJ; Emisión de CO2 1.917 kg; Código LER 08 01 11; Masa del elemento 1 kg; Volumen 0.001111 m3
Residuos:
- embalaje: re150104 Envases metálicos; rendimiento 0.053 kg
