# Impermeabilización líquida de cubiertas. Sistema Aquaflex Roof "MAPEI SPAIN"

- Propiedad del archivo: CYPE Ingenieros S.A.
- Formato: FIEBDC-3/2016
- Programa: Generador de precios de la construcción. CYPE Ingenieros, S.A.
- Fecha: 08/03/2024
- Ámbito geográfico: Región de Murcia
- Divisa: EUR
- Costes indirectos: 3 %
- IVA: 21 %

## N Aislamientos e impermeabilizaciones

### NL Impermeabilizaciones líquidas

#### NLG Cubiertas, galerías y balcones

**NLG200** m² Impermeabilización líquida de cubiertas. Sistema Aquaflex Roof "MAPEI SPAIN".
Impermeabilización líquida de cubiertas. Sistema Aquaflex Roof Plus "MAPEI SPAIN" formado por dos capas de impermeabilizante líquido elástico monocomponente, Aquaflex Roof Plus "MAPEI SPAIN", de color Blanco, con un rendimiento de 2 kg/m², previa aplicación de imprimación bicomponente a base de resina epoxi en dispersión acuosa, Mapecoat I 600 W "MAPEI SPAIN", 0,4 kg/m².
Incluye: Limpieza de la superficie soporte. Aplicación de la imprimación. Aplicación del impermeabilizante.
Criterio de medición de proyecto: Superficie medida en proyección horizontal, según documentación gráfica de Proyecto, desde las caras interiores de los antepechos o petos perimetrales que la limitan.
Criterio de medición de obra: Se medirá, en proyección horizontal, la superficie realmente ejecutada según especificaciones de Proyecto, desde las caras interiores de los antepechos o petos perimetrales que la limitan.

| Código | Ud | Descripción | Rendimiento | Precio | Importe |
|---|---|---|---|---|---|
| mt47adm015a | kg | Imprimación bicomponente a base de resina epoxi en dispersión acuosa, Mapecoat I 600 W "MAPEI SPAIN". (material) | 0.4 | 36.37 | 14.548 |
| mt15map010a | kg | Impermeabilizante líquido elástico monocomponente, Aquaflex Roof Plus "MAPEI SPAIN", de color Blanco, con muy bajo contenido de sustancias orgánicas volátiles (VOC), para aplicar con brocha, rodillo de pelo largo o pistola, según UNE-EN 1504-2. (material) | 2 | 9.92 | 19.840 |
| mo032 | h | Oficial 1ª aplicador de productos impermeabilizantes. (mano de obra) | 0.119 | 22.53 | 2.681 |
| mo070 | h | Ayudante aplicador de productos impermeabilizantes. (mano de obra) | 0.119 | 21.78 | 2.592 |
| % | % | Costes directos complementarios | 2 % | 39.661 | 0.793 |
|  |  | Costes directos |  |  | 40.454 |

Residuos:
- colocación: mt47adm015a Imprimación bicomponente a base de resina epoxi en dispersión acuosa, Mapecoat I 600 W "MAPEI SPAIN"; factor de residuo 0.03
- colocación: mt15map010a; factor de residuo 0.021

## Recursos

**mt47adm015a** kg Imprimación bicomponente a base de resina epoxi en dispersión acuosa, Mapecoat I 600 W "MAPEI SPAIN"
Datos técnicos: Coste energético 86.761 MJ; Emisión de CO2 3.294 kg; Código LER 17 09 04; Masa del elemento 1 kg; Volumen 0.000667 m3
Residuos:
- embalaje: re170203 Plástico. (componente de residuo); rendimiento 0.003 kg; Código LER 17 02 03; Masa del elemento 1 kg; Volumen 0.001667 m3

**mt15map010a** kg Impermeabilizante líquido elástico monocomponente
Datos técnicos: Coste energético 19.984 MJ; Emisión de CO2 0.744 kg; Código LER 17 09 04; Masa del elemento 1 kg; Volumen 0.000667 m3
Residuos:
- embalaje: re150101 Envases de papel y cartón. (componente de residuo); rendimiento 0.014 kg; Código LER 15 01 01; Masa del elemento 1 kg; Volumen 0.001333 m3
- embalaje: re170201 Madera. (componente de residuo); rendimiento 0.001 kg; Código LER 17 02 01; Masa del elemento 1 kg; Volumen 0.000909 m3
- embalaje: re170203 Plástico; rendimiento 0.003 kg
