# Impermeabilización líquida de cubiertas. Sistema Impelast FR "WÜRTH"

- Propiedad del archivo: CYPE Ingenieros S.A.
- Formato: FIEBDC-3/2016
- Programa: Generador de precios de la construcción. CYPE Ingenieros, S.A.
- Fecha: 08/03/2024
- Ámbito geográfico: Región de Murcia
- Divisa: EUR
- Costes indirectos: 3 %
- IVA: 21 %

## N Aislamientos e impermeabilizaciones

### NL Impermeabilizaciones líquidas

#### NLG Cubiertas, galerías y balcones

**NLG271** m² Impermeabilización líquida de cubiertas. Sistema Impelast FR "WÜRTH".
Impermeabilización líquida de cubiertas, sobre superficie soporte de hormigón o mortero. Sistema Impelast FR "WÜRTH" formado por dos capas de revestimiento impermeabilizante, Impelast FR "WÜRTH", a base de resinas elastoméricas en emulsión acuosa, color gris, con resistencia a los rayos UV, 2 kg/m², previa aplicación de impregnación acuosa consolidante, incolora, hidrófuga, monocomponente, "WÜRTH", acabado semibrillante, 0,082 l/m².
Incluye: Limpieza de la superficie soporte. Aplicación de la imprimación. Aplicación del impermeabilizante.
Criterio de medición de proyecto: Superficie medida en proyección horizontal, según documentación gráfica de Proyecto, desde las caras interiores de los antepechos o petos perimetrales que la limitan.
Criterio de medición de obra: Se medirá, en proyección horizontal, la superficie realmente ejecutada según especificaciones de Proyecto, desde las caras interiores de los antepechos o petos perimetrales que la limitan.

| Código | Ud | Descripción | Rendimiento | Precio | Importe |
|---|---|---|---|---|---|
| mt27tsu020c | l | Impregnación acuosa consolidante, incolora, hidrófuga, monocomponente, "WÜRTH", acabado semibrillante; para aplicar con brocha, rodillo o pistola. (material) | 0.082 | 15.53 | 1.273 |
| mt15wur130a | kg | Revestimiento impermeabilizante, Impelast FR "WÜRTH", a base de resinas elastoméricas en emulsión acuosa, color gris, con resistencia a los rayos UV. (material) | 2 | 10.92 | 21.840 |
| mo032 | h | Oficial 1ª aplicador de productos impermeabilizantes. (mano de obra) | 0.1 | 22.53 | 2.253 |
| mo070 | h | Ayudante aplicador de productos impermeabilizantes. (mano de obra) | 0.1 | 21.78 | 2.178 |
| % | % | Costes directos complementarios | 2 % | 27.544 | 0.551 |
|  |  | Costes directos |  |  | 28.095 |

Residuos:
- colocación: mt15wur130a; factor de residuo 0.021

## Recursos

**mt15wur130a** kg Revestimiento impermeabilizante
Datos técnicos: Coste energético 19.984 MJ; Emisión de CO2 0.744 kg; Código LER 17 09 04; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
