# Impermeabilización líquida de cubiertas. Sistema Isolpur Plus "WÜRTH"

- Propiedad del archivo: CYPE Ingenieros S.A.
- Formato: FIEBDC-3/2016
- Programa: Generador de precios de la construcción. CYPE Ingenieros, S.A.
- Fecha: 08/03/2024
- Ámbito geográfico: Región de Murcia
- Divisa: EUR
- Costes indirectos: 3 %
- IVA: 21 %

## N Aislamientos e impermeabilizaciones

### NL Impermeabilizaciones líquidas

#### NLG Cubiertas, galerías y balcones

**NLG272** m² Impermeabilización líquida de cubiertas. Sistema Isolpur Plus "WÜRTH".
Impermeabilización líquida de cubiertas, sobre superficie soporte de hormigón o mortero. Sistema Isolpur Plus "WÜRTH" formado por tres capas de revestimiento impermeabilizante, Isolpur Plus "WÜRTH", a base de poliuretano alifático, incoloro, con resistencia a la intemperie, al envejecimiento y a los rayos UV, 0,9 kg/m², previa aplicación de imprimación, PU Primer "WÜRTH", 0,055 kg/m².
Incluye: Limpieza de la superficie soporte. Aplicación de la imprimación. Aplicación del impermeabilizante.
Criterio de medición de proyecto: Superficie medida en proyección horizontal, según documentación gráfica de Proyecto, desde las caras interiores de los antepechos o petos perimetrales que la limitan.
Criterio de medición de obra: Se medirá, en proyección horizontal, la superficie realmente ejecutada según especificaciones de Proyecto, desde las caras interiores de los antepechos o petos perimetrales que la limitan.

| Código | Ud | Descripción | Rendimiento | Precio | Importe |
|---|---|---|---|---|---|
| mt15wur140a | kg | Imprimación, PU Primer "WÜRTH". (material) | 0.055 | 24.07 | 1.324 |
| mt15wur160a | kg | Revestimiento impermeabilizante, Isolpur Plus "WÜRTH", a base de poliuretano alifático, incoloro, con resistencia a la intemperie, al envejecimiento y a los rayos UV. (material) | 0.9 | 33.05 | 29.745 |
| mo032 | h | Oficial 1ª aplicador de productos impermeabilizantes. (mano de obra) | 0.1 | 22.53 | 2.253 |
| mo070 | h | Ayudante aplicador de productos impermeabilizantes. (mano de obra) | 0.1 | 21.78 | 2.178 |
| % | % | Costes directos complementarios | 2 % | 35.500 | 0.710 |
|  |  | Costes directos |  |  | 36.210 |

Residuos:
- colocación: mt15wur160a; factor de residuo 0.03

## Recursos

**mt15wur160a** kg Revestimiento impermeabilizante
Datos técnicos: Coste energético 144.209 MJ; Emisión de CO2 7.002 kg; Código LER 17 09 04; Masa del elemento 1 kg; Volumen 0.000667 m3
Residuos:
- embalaje: re150104 Envases metálicos. (componente de residuo); rendimiento 0.003 kg; Código LER 15 01 04; Masa del elemento 1 kg; Volumen 0.001667 m3
