# Sistema multifunción "CHOVA" de impermeabilización y aislamiento térmico de cubierta inclinada

- Propiedad del archivo: CYPE Ingenieros S.A.
- Formato: FIEBDC-3/2016
- Programa: Generador de precios de la construcción. CYPE Ingenieros, S.A.
- Fecha: 03/10/2024
- Ámbito geográfico: Región de Murcia
- Divisa: EUR
- Costes indirectos: 3 %
- IVA: 21 %

## N Aislamientos e impermeabilizaciones

### NM Sistemas multifunción

#### NMQ Cubiertas

**NMQ015** m² Sistema multifunción "CHOVA" de impermeabilización y aislamiento térmico de cubierta inclinada.
Sistema multifunción ChovATERM XPS POL PY 30 "CHOVA" de impermeabilización y aislamiento térmico de cubierta inclinada con una pendiente del 30%, formado por panel rígido de poliestireno extruido, ChovAFOAM 300 M "CHOVA", según UNE-EN 13164, de superficie lisa y mecanizado lateral a media madera, de 40 mm de espesor, resistencia a compresión >= 300 kPa, resistencia térmica 1,2 m²K/W, conductividad térmica 0,034 W/(mK), con lámina de betún modificado con elastómero SBS, LBM(SBS)-30-FP, POLITABER POL PY 30. Colocación en obra: con fijaciones mecánicas, sobre la superficie soporte de hormigón o mortero.
Incluye: Limpieza y preparación de la superficie soporte. Replanteo y corte de los paneles. Colocación de los paneles. Fijación de los paneles.
Criterio de medición de proyecto: Superficie medida según documentación gráfica de Proyecto.
Criterio de medición de obra: Se medirá la superficie realmente ejecutada según especificaciones de Proyecto.

| Código | Ud | Descripción | Rendimiento | Precio | Importe |
|---|---|---|---|---|---|
| mt16pxc020aa | m² | Panel rígido de poliestireno extruido, ChovAFOAM 300 M "CHOVA", según UNE-EN 13164, de superficie lisa y mecanizado lateral a media madera, de 40 mm de espesor, resistencia a compresión >= 300 kPa, resistencia térmica 1,2 m²K/W, conductividad térmica 0,034 W/(mK), con lámina de betún modificado con elastómero SBS, LBM(SBS)-30-FP, POLITABER POL PY 30, Euroclase E de reacción al fuego según UNE-EN 13501-1, con código de designación XPS-EN 13164-T1-CS(10/Y)300-DLT(2)5-DS(TH)-WL(T)0,7. (material) | 1.08 | 18.78 | 20.282 |
| mt16pxc021a | Ud | Fijación mecánica formada por taco y tornillo de 60 mm de longitud y 6 mm de diámetro, con arandela. (material) | 8 | 0.24 | 1.920 |
| mo054 | h | Oficial 1ª montador de aislamientos. (mano de obra) | 0.1 | 23.16 | 2.316 |
| mo101 | h | Ayudante montador de aislamientos. (mano de obra) | 0.1 | 21.78 | 2.178 |
| % | % | Costes directos complementarios | 2 % | 26.696 | 0.534 |
|  |  | Costes directos |  |  | 27.230 |
