# Barrera de protección frente al radón sobre forjado sanitario, con complejos multicapa

- Propiedad del archivo: CYPE Ingenieros S.A.
- Formato: FIEBDC-3/2016
- Programa: Generador de precios de la construcción. CYPE Ingenieros, S.A.
- Fecha: 08/03/2024
- Ámbito geográfico: Región de Murcia
- Divisa: EUR
- Costes indirectos: 3 %
- IVA: 21 %

## N Aislamientos e impermeabilizaciones

### NO Protección frente al radón

#### NOI Forjados sanitarios

**NOI030** m² Barrera de protección frente al radón sobre forjado sanitario, con complejos multicapa.
Barrera de protección frente al radón sobre forjado sanitario, en terreno con nivel de referencia de exposición al radón 300 Bq/m³, con complejo multicapa, de 4 mm de espesor, 0,3 kg/m² de masa superficial, formado por dos láminas de espuma de polietileno reticulado y dos láminas de aluminio, y coeficiente de difusión frente al gas radón 1x10-13 m²/s, no adherida. Colocación en obra: con solapes en la cara superior del forjado. Incluso cinta adhesiva de doble cara, para el sellado de solapes.
Incluye: Limpieza y preparación de la superficie. Colocación del complejo multicapa. Resolución de puntos singulares.
Criterio de medición de proyecto: Superficie medida según documentación gráfica de Proyecto.
Criterio de medición de obra: Se medirá la superficie realmente ejecutada según especificaciones de Proyecto, incluyendo las entregas y los solapes.

| Código | Ud | Descripción | Rendimiento | Precio | Importe |
|---|---|---|---|---|---|
| mt16pti010a | m² | Complejo multicapa, de 4 mm de espesor, 0,3 kg/m² de masa superficial, formado por dos láminas de espuma de polietileno reticulado y dos láminas de aluminio, y coeficiente de difusión frente al gas radón 1x10-13 m²/s. (material) | 1.1 | 6 | 6.600 |
| mt16pti100a | m | Cinta adhesiva de doble cara, de goma butílica, de 6 mm de espesor y 6 mm de anchura. (material) | 1 | 0.06 | 0.060 |
| mo029 | h | Oficial 1ª aplicador de láminas impermeabilizantes. (mano de obra) | 0.06 | 22.53 | 1.352 |
| mo067 | h | Ayudante aplicador de láminas impermeabilizantes. (mano de obra) | 0.1 | 21.78 | 2.178 |
| % | % | Costes directos complementarios | 2 % | 10.190 | 0.204 |
|  |  | Costes directos |  |  | 10.394 |
