# Aislamiento termoacústico reflexivo de suelos flotantes

- Propiedad del archivo: CYPE Ingenieros S.A.
- Formato: FIEBDC-3/2016
- Programa: Generador de precios de la construcción. CYPE Ingenieros, S.A.
- Fecha: 08/03/2024
- Ámbito geográfico: Región de Murcia
- Divisa: EUR
- Costes indirectos: 3 %
- IVA: 21 %

## N Aislamientos e impermeabilizaciones

### NR Aislamientos térmicos reflexivos

#### NRL Suelos flotantes

**NRL100** m² Aislamiento termoacústico reflexivo de suelos flotantes.
Aislamiento termoacústico reflexivo de suelos flotantes, formado por complejo multicapa, de 2,7 mm de espesor, con una emisividad de 0,06 en ambas caras, una resistencia térmica intrínseca (sin cámara de aire) de 0,08 m²K/W y una conductividad térmica de 0,0017 W/(mK), simplemente apoyado. Incluso cinta autoadhesiva para sellado de juntas.
Incluye: Limpieza y preparación de la superficie soporte. Replanteo y corte del aislamiento. Colocación del aislamiento. Sellado de juntas.
Criterio de medición de proyecto: Superficie medida según documentación gráfica de Proyecto.
Criterio de medición de obra: Se medirá la superficie realmente ejecutada según especificaciones de Proyecto.

| Código | Ud | Descripción | Rendimiento | Precio | Importe |
|---|---|---|---|---|---|
| mt16art010hea | m² | Complejo multicapa, compuesto de dos láminas de aluminio y núcleo formado por dos láminas de espuma de polietileno y una lámina de polipropileno metalizado, de 2,7 mm de espesor, con una emisividad de 0,06 en ambas caras, una resistencia térmica intrínseca (sin cámara de aire) de 0,08 m²K/W y una conductividad térmica de 0,0017 W/(mK), Euroclase E-s3,d0 de reacción al fuego según UNE-EN 13501-1, para reducción del ruido de impactos 22 dBA, suministrado en rollos de 1,20x10 m. (material) | 1.1 | 7.81 | 8.591 |
| mt16arw100b | m | Cinta autoadhesiva, de aluminio, con adhesivo acrílico, de 0,03 mm de espesor y 75 mm de anchura, para sellado de juntas. (material) | 0.45 | 0.53 | 0.239 |
| mo054 | h | Oficial 1ª montador de aislamientos. (mano de obra) | 0.1 | 23.16 | 2.316 |
| mo101 | h | Ayudante montador de aislamientos. (mano de obra) | 0.05 | 21.78 | 1.089 |
| % | % | Costes directos complementarios | 2 % | 12.235 | 0.245 |
|  |  | Costes directos |  |  | 12.480 |

Residuos:
- colocación: mt16arw100b; factor de residuo 0.048

## Recursos

**mt16arw100b** m Cinta autoadhesiva
Datos técnicos: Coste energético 3.059 MJ; Emisión de CO2 0.214 kg; Código LER 17 04 02; Masa del elemento 0.023 kg; Volumen 0.000015 m3
Residuos:
- embalaje: re170203 Plástico. (componente de residuo); rendimiento 0.005 kg; Código LER 17 02 03; Masa del elemento 1 kg; Volumen 0.001667 m3
