# Aislamiento térmico reflexivo de suelos flotantes

- Propiedad del archivo: CYPE Ingenieros S.A.
- Formato: FIEBDC-3/2016
- Programa: Generador de precios de la construcción. CYPE Ingenieros, S.A.
- Fecha: 08/03/2024
- Ámbito geográfico: Región de Murcia
- Divisa: EUR
- Costes indirectos: 3 %
- IVA: 21 %

## N Aislamientos e impermeabilizaciones

### NR Aislamientos térmicos reflexivos

#### NRL Suelos flotantes

**NRL010** m² Aislamiento térmico reflexivo de suelos flotantes.
Aislamiento térmico reflexivo de suelos flotantes, formado por complejo multicapa, de 8 mm de espesor total, con, una resistencia térmica intrínseca (sin cámara de aire) de 1,33 m²K/W y una conductividad térmica de 0,023 W/(mK), simplemente apoyado. Incluso cinta autoadhesiva para sellado de juntas.
Incluye: Limpieza y preparación de la superficie soporte. Replanteo y corte del aislamiento. Colocación del aislamiento. Sellado de juntas.
Criterio de medición de proyecto: Superficie medida según documentación gráfica de Proyecto.
Criterio de medición de obra: Se medirá la superficie realmente ejecutada según especificaciones de Proyecto.

| Código | Ud | Descripción | Rendimiento | Precio | Importe |
|---|---|---|---|---|---|
| mt16arw010deh | m² | Complejo multicapa, compuesto de una capa de espuma de polietileno, una lámina de aluminio con tratamiento anticorrosión, un film alveolar de polietileno y una lámina de polietileno de baja densidad (LDPE), de 8 mm de espesor total, con, una resistencia térmica intrínseca (sin cámara de aire) de 1,33 m²K/W y una conductividad térmica de 0,023 W/(mK), suministrado en rollos de 1,20x25 m. (material) | 1.1 | 10.09 | 11.099 |
| mt16arw100a | m | Cinta autoadhesiva, de aluminio, con adhesivo acrílico, de 0,03 mm de espesor y 50 mm de anchura, para sellado de juntas. (material) | 0.45 | 0.77 | 0.347 |
| mo054 | h | Oficial 1ª montador de aislamientos. (mano de obra) | 0.1 | 23.16 | 2.316 |
| mo101 | h | Ayudante montador de aislamientos. (mano de obra) | 0.05 | 21.78 | 1.089 |
| % | % | Costes directos complementarios | 2 % | 14.851 | 0.297 |
|  |  | Costes directos |  |  | 15.148 |

Residuos:
- colocación: mt16arw010deh; factor de residuo 0.046544
- colocación: mt16arw100a; factor de residuo 0.048

## Recursos

**mt16arw010deh** m² Complejo multicapa
Datos técnicos: Coste energético 45.400 MJ; Emisión de CO2 3.069 kg; Código LER 17 06 04; Masa del elemento 0.375 kg; Volumen 0.000625 m3
Residuos:
- embalaje: re170203 Plástico. (componente de residuo); rendimiento 0.025 kg; Código LER 17 02 03; Masa del elemento 1 kg; Volumen 0.001667 m3

**mt16arw100a** m Cinta autoadhesiva
Datos técnicos: Coste energético 3.059 MJ; Emisión de CO2 0.214 kg; Código LER 17 04 02; Masa del elemento 0.023 kg; Volumen 0.000015 m3
Residuos:
- embalaje: re170203 Plástico; rendimiento 0.005 kg
