# Aislamiento térmico entre los rastreles del forjado, con paneles de aglomerado de corcho expandido

- Propiedad del archivo: CYPE Ingenieros S.A.
- Formato: FIEBDC-3/2016
- Programa: Generador de precios de la construcción. CYPE Ingenieros, S.A.
- Fecha: 08/03/2024
- Ámbito geográfico: Región de Murcia
- Divisa: EUR
- Costes indirectos: 3 %
- IVA: 21 %

## N Aislamientos e impermeabilizaciones

### NV Aislamientos térmicos de origen vegetal

#### NVD Forjados

**NVD020** m² Aislamiento térmico entre los rastreles del forjado, con paneles de aglomerado de corcho expandido.
Aislamiento térmico entre los rastreles del forjado, formado por panel de aglomerado de corcho expandido, de 60 mm de espesor, de 1000x500 mm, color negro, de entre 105 y 125 kg/m³ de densidad, resistencia térmica 1,5 m²K/W, conductividad térmica 0,04 W/(mK), factor de resistencia a la difusión del vapor de agua entre 7 y 14, Euroclase E de reacción al fuego, según UNE-EN 13501-1, resistencia a compresión >= 100 kPa.
Incluye: Corte y preparación del aislamiento. Colocación del aislamiento.
Criterio de medición de proyecto: Superficie medida según documentación gráfica de Proyecto.
Criterio de medición de obra: Se medirá la superficie realmente ejecutada según especificaciones de Proyecto.

| Código | Ud | Descripción | Rendimiento | Precio | Importe |
|---|---|---|---|---|---|
| mt16acs010pa | m² | Panel de aglomerado de corcho expandido, de 60 mm de espesor, de 1000x500 mm, color negro, de entre 105 y 125 kg/m³ de densidad, resistencia térmica 1,5 m²K/W, conductividad térmica 0,04 W/(mK), factor de resistencia a la difusión del vapor de agua entre 7 y 14, Euroclase E de reacción al fuego, según UNE-EN 13501-1, resistencia a compresión >= 100 kPa; según UNE-EN 13170. (material) | 1.05 | 23.61 | 24.791 |
| mo054 | h | Oficial 1ª montador de aislamientos. (mano de obra) | 0.1 | 23.16 | 2.316 |
| mo101 | h | Ayudante montador de aislamientos. (mano de obra) | 0.05 | 21.78 | 1.089 |
| % | % | Costes directos complementarios | 2 % | 28.196 | 0.564 |
|  |  | Costes directos |  |  | 28.760 |

Residuos:
- colocación: mt16acs010pa; factor de residuo 0.024

## Recursos

**mt16acs010pa** m² Panel de aglomerado de corcho expandido
Datos técnicos: Coste energético 469.458 MJ; Emisión de CO2 -11.704 kg; Código LER 17 06 04; Masa del elemento 6.9 kg; Volumen 0.0115 m3
Residuos:
- embalaje: re170203 Plástico. (componente de residuo); rendimiento 0.034 kg; Código LER 17 02 03; Masa del elemento 1 kg; Volumen 0.001667 m3
