# Aislamiento térmico por el exterior de cubiertas inclinadas de estructura de madera, con paneles de fibras de madera

- Propiedad del archivo: CYPE Ingenieros S.A.
- Formato: FIEBDC-3/2016
- Programa: Generador de precios de la construcción. CYPE Ingenieros, S.A.
- Fecha: 08/03/2024
- Ámbito geográfico: Región de Murcia
- Divisa: EUR
- Costes indirectos: 3 %
- IVA: 21 %

## N Aislamientos e impermeabilizaciones

### NV Aislamientos térmicos de origen vegetal

#### NVN Cubiertas inclinadas

**NVN010** m² Aislamiento térmico por el exterior de cubiertas inclinadas de estructura de madera, con paneles de fibras de madera.
Aislamiento térmico por el exterior de cubiertas inclinadas de estructura continua de madera, formado por barrera de vapor de lámina autoadhesiva de polipropileno, de 0,45 mm de espesor y 130 g/m²; aislamiento térmico de panel aislante de capa única, de fibras de madera, de 40 mm de espesor y 1200x625 mm, de superficie lisa y mecanizado lateral recto, según UNE-EN 13171, resistencia térmica 1,05 m²K/W, conductividad térmica 0,04 W/(mK), densidad 110 kg/m³; aislamiento bajo teja de panel aislante impermeable, de fibras de madera, de 28 mm de espesor, de superficie lisa y mecanizado lateral machihembrado, resistencia térmica 0,67 m²K/W, conductividad térmica 0,046 W/(mK), densidad 260 kg/m³; e impermeabilización de lámina impermeabilizante de microfibras de polipropileno, de 0,5 mm de espesor y 145 g/m², Euroclase E de reacción al fuego según UNE-EN 13501-1, estanqueidad al agua clase W1 según UNE-EN 1928.
Criterio de valoración económica: El precio no incluye la estructura soporte ni la cobertura de la cubierta.
Incluye: Limpieza del soporte. Colocación de la barrera de vapor. Corte y preparación del aislamiento. Colocación del aislamiento. Colocación de la impermeabilización.
Criterio de medición de proyecto: Superficie medida según documentación gráfica de Proyecto.
Criterio de medición de obra: Se medirá la superficie realmente ejecutada según especificaciones de Proyecto.

| Código | Ud | Descripción | Rendimiento | Precio | Importe |
|---|---|---|---|---|---|
| mt15bio030a | m² | Barrera de vapor con estanqueidad al aire, formada por una lámina autoadhesiva de polipropileno, de 0,45 mm de espesor y 130 g/m², suministrada en rollos de 1,50x50 m, según UNE-EN 13984. (material) | 1.05 | 2.54 | 2.667 |
| mt16bab060a | m² | Panel aislante de capa única, de fibras de madera, de 40 mm de espesor y 1200x625 mm, de superficie lisa y mecanizado lateral recto, según UNE-EN 13171, resistencia térmica 1,05 m²K/W, conductividad térmica 0,04 W/(mK), densidad 110 kg/m³, Euroclase E de reacción al fuego según UNE-EN 13501-1. (material) | 1.05 | 9.7 | 10.185 |
| mt16bab050c | m² | Panel aislante impermeable, bajo teja, de fibras de madera, de 28 mm de espesor, machihembrado, según UNE-EN 13171, resistencia térmica 0,67 m²K/W, conductividad térmica 0,046 W/(mK), densidad 260 kg/m³, Euroclase E de reacción al fuego según UNE-EN 13501-1. (material) | 1.05 | 11.49 | 12.065 |
| mt15bio015b | m² | Lámina impermeabilizante de microfibras de polipropileno, de 0,5 mm de espesor y 145 g/m², Euroclase E de reacción al fuego según UNE-EN 13501-1, estanqueidad al agua clase W1 según UNE-EN 1928, suministrada en rollos de 3x50 m, según UNE-EN 13859-1. (material) | 1.05 | 2.42 | 2.541 |
| mo054 | h | Oficial 1ª montador de aislamientos. (mano de obra) | 0.326 | 23.16 | 7.550 |
| mo101 | h | Ayudante montador de aislamientos. (mano de obra) | 0.305 | 21.78 | 6.643 |
| % | % | Costes directos complementarios | 2 % | 41.651 | 0.833 |
|  |  | Costes directos |  |  | 42.484 |

Residuos:
- colocación: mt15bio030a; factor de residuo 0.07
- colocación: mt16bab060a; factor de residuo 0.0408959
- colocación: mt16bab050c; factor de residuo 0.0374505
- colocación: mt15bio015b; factor de residuo 0.07

## Recursos

**mt15bio030a** m² Barrera de vapor con estanqueidad al aire
Datos técnicos: Coste energético 14.406 MJ; Emisión de CO2 0.494 kg; Código LER 17 06 04; Masa del elemento 0.13 kg; Volumen 0.000217 m3
Residuos:
- embalaje: re170203 Plástico. (componente de residuo); rendimiento 0.024 kg; Código LER 17 02 03; Masa del elemento 1 kg; Volumen 0.001667 m3

**mt16bab060a** m² Panel aislante de capa única
Datos técnicos: Coste energético 48.020 MJ; Emisión de CO2 1.230 kg; Código LER 17 06 04; Masa del elemento 4.4 kg; Volumen 0.007333 m3
Residuos:
- embalaje: re170203 Plástico; rendimiento 0.027 kg

**mt16bab050c** m² Panel aislante impermeable
Datos técnicos: Coste energético 60.543 MJ; Emisión de CO2 1.537 kg; Código LER 17 06 04; Masa del elemento 5.6 kg; Volumen 0.009333 m3
Residuos:
- embalaje: re170203 Plástico; rendimiento 0.028 kg

**mt15bio015b** m² Lámina impermeabilizante de microfibras de polipropileno
Datos técnicos: Coste energético 15.800 MJ; Emisión de CO2 0.537 kg; Código LER 17 06 04; Masa del elemento 0.145 kg; Volumen 0.000242 m3
Residuos:
- embalaje: re170203 Plástico; rendimiento 0.024 kg
