# Panel sándwich, para cubierta plana

- Propiedad del archivo: CYPE Ingenieros S.A.
- Formato: FIEBDC-3/2016
- Programa: Generador de precios de la construcción. CYPE Ingenieros, S.A.
- Fecha: 08/03/2024
- Ámbito geográfico: Región de Murcia
- Divisa: EUR
- Costes indirectos: 3 %
- IVA: 21 %

## Q Cubiertas

### QC Componentes de cubiertas planas

#### QCN Paneles y tableros

**QCN010** m² Panel sándwich, para cubierta plana.
Panel sándwich machihembrado en las cuatro caras, compuesto de: cara exterior de placa de cemento reforzado con fibras, de 12 mm de espesor, núcleo aislante de espuma de poliestireno extruido de 80 mm de espesor y cara interior de placa de yeso reforzado con fibras, de 12 mm de espesor, de 2400x550 mm, transmitancia térmica 0,527 W/(m²K), Euroclase B-s1, d0 de reacción al fuego, según UNE-EN 13501-1, fijado con tornillos autorroscantes de cabeza avellanada, de acero galvanizado, sobre estructura de madera, con una luz entre apoyos de 60 cm, para cubierta plana.
Incluye: Replanteo y corte de los paneles. Colocación y fijación del panel sándwich.
Criterio de medición de proyecto: Superficie medida según documentación gráfica de Proyecto.
Criterio de medición de obra: Se medirá la superficie realmente ejecutada según especificaciones de Proyecto.

| Código | Ud | Descripción | Rendimiento | Precio | Importe |
|---|---|---|---|---|---|
| mt13pst018jh | m² | Panel sándwich machihembrado en las cuatro caras, compuesto de: cara exterior de placa de cemento reforzado con fibras, de 12 mm de espesor, núcleo aislante de espuma de poliestireno extruido de 80 mm de espesor y cara interior de placa de yeso reforzado con fibras, de 12 mm de espesor, de 2400x550 mm, transmitancia térmica 0,527 W/(m²K), Euroclase B-s1, d0 de reacción al fuego, según UNE-EN 13501-1. (material) | 1.05 | 67.16 | 70.518 |
| mt13pst100m | Ud | Tornillo autorroscante de cabeza avellanada, de acero galvanizado, de 6 mm de diámetro y 160 mm de longitud. (material) | 12 | 0.76 | 9.120 |
| mo054 | h | Oficial 1ª montador de aislamientos. (mano de obra) | 0.179 | 23.16 | 4.146 |
| mo101 | h | Ayudante montador de aislamientos. (mano de obra) | 0.179 | 21.78 | 3.899 |
| % | % | Costes directos complementarios | 2 % | 87.683 | 1.754 |
|  |  | Costes directos |  |  | 89.437 |

Residuos:
- colocación: mt13pst018jh; factor de residuo 0.0130481
- colocación: mt13pst100m Tornillo autorroscante de cabeza avellanada, de acero galvanizado, de 6 mm de diámetro y 160 mm de longitud; factor de residuo 0.00262295

## Recursos

**mt13pst018jh** m² Panel sándwich machihembrado en las cuatro caras
Datos técnicos: Coste energético 2.689 MJ; Emisión de CO2 56.247 kg; Código LER 17 08 02; Masa del elemento 41.32 kg; Volumen 0.04132 m3
Residuos:
- embalaje: re170203 Plástico. (componente de residuo); rendimiento 0.011 kg; Código LER 17 02 03; Masa del elemento 1 kg; Volumen 0.001667 m3

**mt13pst100m** Ud Tornillo autorroscante de cabeza avellanada, de acero galvanizado, de 6 mm de diámetro y 160 mm de longitud
Datos técnicos: Coste energético 0.816 MJ; Emisión de CO2 0.082 kg; Código LER 17 04 05; Masa del elemento 0.0305 kg; Volumen 0.000015 m3
Residuos:
- embalaje: re150101 Envases de papel y cartón. (componente de residuo); rendimiento 0.002 kg; Código LER 15 01 01; Masa del elemento 1 kg; Volumen 0.001333 m3
- embalaje: re170203 Plástico; rendimiento 0.001 kg
