# Panel sándwich con aislamiento térmico de origen vegetal, para cubierta plana

- Propiedad del archivo: CYPE Ingenieros S.A.
- Formato: FIEBDC-3/2016
- Programa: Generador de precios de la construcción. CYPE Ingenieros, S.A.
- Fecha: 08/03/2024
- Ámbito geográfico: Región de Murcia
- Divisa: EUR
- Costes indirectos: 3 %
- IVA: 21 %

## Q Cubiertas

### QC Componentes de cubiertas planas

#### QCN Paneles y tableros

**QCN050** m² Panel sándwich con aislamiento térmico de origen vegetal, para cubierta plana.
Panel sándwich machihembrado, compuesto de: cara exterior de tablero aglomerado hidrófugo, de 10 mm de espesor, núcleo aislante de aglomerado de corcho natural expandido de 60 mm de espesor y cara interior de placa de yeso laminado, de 13 mm de espesor, de 2440x600 mm, transmitancia térmica 0,38 W/(m²K), Euroclase B-s1, d0 de reacción al fuego, según UNE-EN 13501-1, fijado con tornillos autorroscantes de cabeza avellanada, de acero galvanizado, sobre estructura de madera, con una luz entre apoyos de 60 cm, para cubierta plana.
Incluye: Replanteo y corte de los paneles. Colocación y fijación.
Criterio de medición de proyecto: Superficie medida según documentación gráfica de Proyecto.
Criterio de medición de obra: Se medirá la superficie realmente ejecutada según especificaciones de Proyecto.

| Código | Ud | Descripción | Rendimiento | Precio | Importe |
|---|---|---|---|---|---|
| mt13eag040c | m² | Panel sándwich machihembrado, compuesto de: cara exterior de tablero aglomerado hidrófugo, de 10 mm de espesor, núcleo aislante de aglomerado de corcho natural expandido de 60 mm de espesor y cara interior de placa de yeso laminado, de 13 mm de espesor, de 2440x600 mm, transmitancia térmica 0,38 W/(m²K), Euroclase B-s1, d0 de reacción al fuego, según UNE-EN 13501-1. (material) | 1.05 | 27.37 | 28.739 |
| mt13pst100k | Ud | Tornillo autorroscante de cabeza avellanada, de acero galvanizado, de 6 mm de diámetro y 140 mm de longitud. (material) | 12 | 0.53 | 6.360 |
| mo054 | h | Oficial 1ª montador de aislamientos. (mano de obra) | 0.179 | 23.16 | 4.146 |
| mo101 | h | Ayudante montador de aislamientos. (mano de obra) | 0.179 | 21.78 | 3.899 |
| % | % | Costes directos complementarios | 2 % | 43.144 | 0.863 |
|  |  | Costes directos |  |  | 44.007 |

Residuos:
- colocación: mt13eag040c; factor de residuo 0.006
- colocación: mt13pst100k Tornillo autorroscante de cabeza avellanada, de acero galvanizado, de 6 mm de diámetro y 140 mm de longitud; factor de residuo 0.00344569

## Recursos

**mt13eag040c** m² Panel sándwich machihembrado
Datos técnicos: Coste energético 765.888 MJ; Emisión de CO2 -5.022 kg; Código LER 17 02 01; Masa del elemento 18.6 kg; Volumen 0.016909 m3
Residuos:
- embalaje: re170203 Plástico. (componente de residuo); rendimiento 0.032 kg; Código LER 17 02 03; Masa del elemento 1 kg; Volumen 0.001667 m3

**mt13pst100k** Ud Tornillo autorroscante de cabeza avellanada, de acero galvanizado, de 6 mm de diámetro y 140 mm de longitud
Datos técnicos: Coste energético 0.703 MJ; Emisión de CO2 0.071 kg; Código LER 17 04 05; Masa del elemento 0.0267 kg; Volumen 0.000013 m3
Residuos:
- embalaje: re150101 Envases de papel y cartón. (componente de residuo); rendimiento 0.001 kg; Código LER 15 01 01; Masa del elemento 1 kg; Volumen 0.001333 m3
