# Panel sándwich con aislamiento térmico de origen vegetal, para cubierta plana

- Propiedad del archivo: CYPE Ingenieros S.A.
- Formato: FIEBDC-3/2016
- Programa: Generador de precios de la construcción. CYPE Ingenieros, S.A.
- Fecha: 03/10/2024
- Ámbito geográfico: Región de Murcia
- Divisa: EUR
- Costes indirectos: 3 %
- IVA: 21 %

## Q Cubiertas

### QC Componentes de cubiertas planas

#### QCN Paneles y tableros

**QCN050** m² Panel sándwich con aislamiento térmico de origen vegetal, para cubierta plana.
Panel sándwich machihembrado, compuesto de: cara exterior de tablero aglomerado hidrófugo, de 10 mm de espesor, núcleo aislante de aglomerado de corcho natural expandido de 50 mm de espesor y cara interior de placa de yeso laminado, de 13 mm de espesor, de 2440x600 mm, transmitancia térmica 0,44 W/(m²K), Euroclase B-s1, d0 de reacción al fuego, según UNE-EN 13501-1, fijado con tornillos autorroscantes de cabeza avellanada, de acero galvanizado, sobre estructura de madera, con una luz entre apoyos de 80 cm, para cubierta plana.
Incluye: Replanteo y corte de los paneles. Colocación y fijación.
Criterio de medición de proyecto: Superficie medida según documentación gráfica de Proyecto.
Criterio de medición de obra: Se medirá la superficie realmente ejecutada según especificaciones de Proyecto.

| Código | Ud | Descripción | Rendimiento | Precio | Importe |
|---|---|---|---|---|---|
| mt13eag040b | m² | Panel sándwich machihembrado, compuesto de: cara exterior de tablero aglomerado hidrófugo, de 10 mm de espesor, núcleo aislante de aglomerado de corcho natural expandido de 50 mm de espesor y cara interior de placa de yeso laminado, de 13 mm de espesor, de 2440x600 mm, transmitancia térmica 0,44 W/(m²K), Euroclase B-s1, d0 de reacción al fuego, según UNE-EN 13501-1. (material) | 1.05 | 24.13 | 25.337 |
| mt13pst100k | Ud | Tornillo autorroscante de cabeza avellanada, de acero galvanizado, de 6 mm de diámetro y 140 mm de longitud. (material) | 10 | 0.53 | 5.300 |
| mo054 | h | Oficial 1ª montador de aislamientos. (mano de obra) | 0.169 | 23.16 | 3.914 |
| mo101 | h | Ayudante montador de aislamientos. (mano de obra) | 0.169 | 21.78 | 3.681 |
| % | % | Costes directos complementarios | 2 % | 38.232 | 0.765 |
|  |  | Costes directos |  |  | 38.997 |

Residuos:
- colocación: mt13eag040b; factor de residuo 0.00643742
- colocación: mt13pst100k Tornillo autorroscante de cabeza avellanada, de acero galvanizado, de 6 mm de diámetro y 140 mm de longitud; factor de residuo 0.00344569

## Recursos

**mt13eag040b** m² Panel sándwich machihembrado
Datos técnicos: Coste energético 720.547 MJ; Emisión de CO2 -3.374 kg; Código LER 17 02 01; Masa del elemento 18.2 kg; Volumen 0.016545 m3
Residuos:
- embalaje: re170203 Plástico. (componente de residuo); rendimiento 0.031 kg; Código LER 17 02 03; Masa del elemento 1 kg; Volumen 0.001667 m3

**mt13pst100k** Ud Tornillo autorroscante de cabeza avellanada, de acero galvanizado, de 6 mm de diámetro y 140 mm de longitud
Datos técnicos: Coste energético 0.703 MJ; Emisión de CO2 0.071 kg; Código LER 17 04 05; Masa del elemento 0.0267 kg; Volumen 0.000013 m3
Residuos:
- embalaje: re150101 Envases de papel y cartón. (componente de residuo); rendimiento 0.001 kg; Código LER 15 01 01; Masa del elemento 1 kg; Volumen 0.001333 m3
