# Alero decorativo

- Propiedad del archivo: CYPE Ingenieros S.A.
- Formato: FIEBDC-3/2016
- Programa: Generador de precios de la construcción. CYPE Ingenieros, S.A.
- Fecha: 03/10/2024
- Ámbito geográfico: Región de Murcia
- Divisa: EUR
- Costes indirectos: 3 %
- IVA: 21 %

## Q Cubiertas

### QR Remates

#### QRA Aleros

**QRA010** m Alero decorativo.
Alero decorativo en tejado, formado por ladrillo aplantillado especial para alero, en forma de pecho de paloma, recibido con mortero de cemento, industrial, con aditivo hidrófugo, M-15.
Criterio de valoración económica: El precio no incluye el emboquillado de las tejas del alero.
Incluye: Replanteo y trazado en el forjado de los elementos componentes del alero. Colocación de los ladrillos cerámicos.
Criterio de medición de proyecto: Longitud del borde del faldón, medida por su cara exterior, según documentación gráfica de Proyecto.
Criterio de medición de obra: Se medirá, por su mayor desarrollo lineal, la longitud realmente ejecutada según especificaciones de Proyecto.

| Código | Ud | Descripción | Rendimiento | Precio | Importe |
|---|---|---|---|---|---|
| mt05mpa011a | Ud | Ladrillo cerámico cara vista macizo prensado, pecho de paloma, rojo, 24x12x5 cm, según UNE-EN 771-1. (material) | 18 | 1.08 | 19.440 |
| mt08aaa010a | m³ | Agua. (material) | 0.007 | 1.5 | 0.011 |
| mt09mif010ca | t | Mortero industrial para albañilería, de cemento, color gris, categoría M-5 (resistencia a compresión 5 N/mm²), suministrado en sacos, según UNE-EN 998-2. (material) | 0.038 | 53.48 | 2.032 |
| mo020 | h | Oficial 1ª construcción. (mano de obra) | 0.597 | 22.53 | 13.450 |
| mo077 | h | Ayudante construcción. (mano de obra) | 0.697 | 21.78 | 15.181 |
| % | % | Costes directos complementarios | 2 % | 50.114 | 1.002 |
|  |  | Costes directos |  |  | 51.116 |

Residuos:
- colocación: mt05mpa011a Ladrillo cerámico cara vista macizo prensado, pecho de paloma, rojo, 24x12x5 cm, según UNE-EN 771-1; factor de residuo 0.0105
- colocación: mt09mif010ca; factor de residuo 0.0189

## Recursos

**mt05mpa011a** Ud Ladrillo cerámico cara vista macizo prensado, pecho de paloma, rojo, 24x12x5 cm, según UNE-EN 771-1
Datos técnicos: Coste energético 43.081 MJ; Emisión de CO2 0.643 kg; Código LER 17 01 02; Masa del elemento 2.49 kg; Volumen 0.001992 m3
Residuos:
- embalaje: re170201 Madera. (componente de residuo); rendimiento 0.005 kg; Código LER 17 02 01; Masa del elemento 1 kg; Volumen 0.000909 m3
- embalaje: re170203 Plástico. (componente de residuo); rendimiento 0.001 kg; Código LER 17 02 03; Masa del elemento 1 kg; Volumen 0.001667 m3

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera; rendimiento 0.463 kg
- embalaje: re170203 Plástico; rendimiento 0.241 kg
