# Cobertura de paneles de fibrocemento sin amianto, con aislamiento incorporado

- Propiedad del archivo: CYPE Ingenieros S.A.
- Formato: FIEBDC-3/2016
- Programa: Generador de precios de la construcción. CYPE Ingenieros, S.A.
- Fecha: 08/03/2024
- Ámbito geográfico: Región de Murcia
- Divisa: EUR
- Costes indirectos: 3 %
- IVA: 21 %

## Q Cubiertas

### QU Componentes de cubiertas inclinadas y curvas

#### QUC De placas de fibrocemento sin amianto

**QUC020** m² Cobertura de paneles de fibrocemento sin amianto, con aislamiento incorporado.
Cobertura de paneles, formados por placa ondulada de fibrocemento sin amianto, color arcilla, en la cara exterior, núcleo aislante de espuma de poliuretano y acabado interior con lámina de poliéster reforzado con fibra de vidrio, color blanco; de 2500 mm de longitud, 1100 mm de anchura y 54 mm de espesor, para cubierta inclinada, con una pendiente mayor del 10%, colocados con un solape del panel superior de 150 mm y fijados mecánicamente a cualquier tipo de correa estructural. Incluso accesorios de fijación de los paneles.
Criterio de valoración económica: El precio no incluye la superficie soporte ni los puntos singulares y las piezas especiales de la cobertura.
Incluye: Limpieza de la superficie soporte. Fijación de los paneles.
Criterio de medición de proyecto: Superficie del faldón medida en verdadera magnitud, según documentación gráfica de Proyecto.
Criterio de medición de obra: Se medirá, en verdadera magnitud, la superficie realmente ejecutada según especificaciones de Proyecto.

| Código | Ud | Descripción | Rendimiento | Precio | Importe |
|---|---|---|---|---|---|
| mt13eur015a | Ud | Panel, formado por placa ondulada de fibrocemento sin amianto, color arcilla, en la cara exterior, núcleo aislante de espuma de poliuretano y acabado interior con lámina de poliéster reforzado con fibra de vidrio, color blanco; de 2500 mm de longitud, 1100 mm de anchura y 54 mm de espesor. Según UNE-EN 494. (material) | 0.319 | 91.31 | 29.128 |
| mt13eur016a | Ud | Panel especial para cumbrera, formado por placa ondulada de fibrocemento sin amianto, color arcilla, en la cara exterior, núcleo aislante de espuma de poliuretano y acabado interior con lámina de poliéster reforzado con fibra de vidrio, color blanco; de 2500 mm de longitud, 1100 mm de anchura y 54 mm de espesor, para cubierta de fibrocemento sin amianto. Según UNE-EN 494. (material) | 0.043 | 101.75 | 4.375 |
| mt13eur017a | Ud | Panel especial para alero, formado por placa ondulada de fibrocemento sin amianto, color arcilla, en la cara exterior, núcleo aislante de espuma de poliuretano y acabado interior con lámina de poliéster reforzado con fibra de vidrio, color blanco; de 2500 mm de longitud, 1100 mm de anchura y 54 mm de espesor, para cubierta de fibrocemento sin amianto. Según UNE-EN 494. (material) | 0.043 | 101.75 | 4.375 |
| mt13eur018a | Ud | Panel translúcido, formado por una placa exterior de policarbonato celular, de 4 mm de espesor, armazón de policarbonato celular y acabado interior con lámina de poliéster reforzado con fibra de vidrio, color blanco; de 2500 mm de longitud, 1100 mm de anchura y 54 mm de espesor, para iluminación natural de cubierta de fibrocemento sin amianto. (material) | 0.021 | 97 | 2.037 |
| mt13eur100b | Ud | Kit de accesorios de fijación, para paneles de fibrocemento sin amianto. (material) | 1 | 9.94 | 9.940 |
| mo051 | h | Oficial 1ª montador de cerramientos industriales. (mano de obra) | 0.159 | 23.16 | 3.682 |
| mo098 | h | Ayudante montador de cerramientos industriales. (mano de obra) | 0.065 | 21.78 | 1.416 |
| % | % | Costes directos complementarios | 2 % | 54.953 | 1.099 |
|  |  | Costes directos |  |  | 56.052 |

Residuos:
- colocación: mt13eur015a; factor de residuo 0.0248
- colocación: mt13eur016a; factor de residuo 0.0248
- colocación: mt13eur017a; factor de residuo 0.0248

## Recursos

**mt13eur015a** Ud Panel, formado por placa ondulada de fibrocemento sin amianto
Datos técnicos: Coste energético 6.300 MJ; Emisión de CO2 6.839 kg; Código LER 17 01 01; Masa del elemento 44 kg; Volumen 0.029333 m3
Residuos:
- embalaje: re170201 Madera. (componente de residuo); rendimiento 0.001 kg; Código LER 17 02 01; Masa del elemento 1 kg; Volumen 0.000909 m3
- embalaje: re170203 Plástico. (componente de residuo); rendimiento 0.05 kg; Código LER 17 02 03; Masa del elemento 1 kg; Volumen 0.001667 m3

**mt13eur016a** Ud Panel especial para cumbrera
Datos técnicos: Coste energético 6.120 MJ; Emisión de CO2 5.939 kg; Código LER 17 01 01; Masa del elemento 38 kg; Volumen 0.025333 m3
Residuos:
- embalaje: re170201 Madera; rendimiento 0.001 kg
- embalaje: re170203 Plástico; rendimiento 0.05 kg

**mt13eur017a** Ud Panel especial para alero
Datos técnicos: Coste energético 6.120 MJ; Emisión de CO2 5.939 kg; Código LER 17 01 01; Masa del elemento 38 kg; Volumen 0.025333 m3
Residuos:
- embalaje: re170201 Madera; rendimiento 0.001 kg
- embalaje: re170203 Plástico; rendimiento 0.05 kg

**mt13eur018a** Ud Panel translúcido
Datos técnicos: Coste energético 3106.368 MJ; Emisión de CO2 182.936 kg
Residuos:
- embalaje: re150101 Envases de papel y cartón. (componente de residuo); rendimiento 0.072 kg; Código LER 15 01 01; Masa del elemento 1 kg; Volumen 0.001333 m3
