# Punto singular para cubierta inclinada de tejas de hormigón

- Propiedad del archivo: CYPE Ingenieros S.A.
- Formato: FIEBDC-3/2016
- Programa: Generador de precios de la construcción. CYPE Ingenieros, S.A.
- Fecha: 03/10/2024
- Ámbito geográfico: Región de Murcia
- Divisa: EUR
- Costes indirectos: 3 %
- IVA: 21 %

## Q Cubiertas

### QU Componentes de cubiertas inclinadas y curvas

#### QUH De tejas de hormigón

**QUH031** m Punto singular para cubierta inclinada de tejas de hormigón.
Alero para cubierta inclinada, con tejas de alero, de hormigón, perfil árabe, color rojo, 42x33 cm, recibidas con mortero de cemento, industrial, M-5.
Incluye: Limpieza y preparación de la superficie. Colocación de las tejas con mortero.
Criterio de medición de proyecto: Longitud medida en verdadera magnitud, según documentación gráfica de Proyecto.
Criterio de medición de obra: Se medirá, en verdadera magnitud, la longitud realmente ejecutada según especificaciones de Proyecto.

| Código | Ud | Descripción | Rendimiento | Precio | Importe |
|---|---|---|---|---|---|
| mt13thh015a | Ud | Teja de alero, de hormigón, perfil árabe, color rojo, 42x33 cm, según UNE-EN 490. (material) | 9.4 | 7.71 | 72.474 |
| mt08aaa010a | m³ | Agua. (material) | 0.01 | 1.5 | 0.015 |
| mt09mif010ia | t | Mortero industrial para albañilería, de cemento, color gris, con aditivo hidrófugo, categoría M-5 (resistencia a compresión 5 N/mm²), suministrado en sacos, según UNE-EN 998-2. (material) | 0.056 | 57.48 | 3.219 |
| mo020 | h | Oficial 1ª construcción. (mano de obra) | 0.175 | 22.53 | 3.943 |
| mo113 | h | Peón ordinario construcción. (mano de obra) | 0.175 | 21.19 | 3.708 |
| % | % | Costes directos complementarios | 2 % | 83.359 | 1.667 |
|  |  | Costes directos |  |  | 85.026 |

Residuos:
- colocación: mt13thh015a Teja de alero, de hormigón, perfil árabe, color rojo, 42x33 cm, según UNE-EN 490; factor de residuo 0.0168
- colocación: mt09mif010ia; factor de residuo 0.0189

## Recursos

**mt13thh015a** Ud Teja de alero, de hormigón, perfil árabe, color rojo, 42x33 cm, según UNE-EN 490
Datos técnicos: Coste energético 2.788 MJ; Emisión de CO2 0.347 kg; Código LER 17 01 01; Masa del elemento 4.2 kg; Volumen 0.0028 m3
Residuos:
- embalaje: re170201 Madera. (componente de residuo); rendimiento 0.002 kg; Código LER 17 02 01; Masa del elemento 1 kg; Volumen 0.000909 m3
- embalaje: re170203 Plástico. (componente de residuo); rendimiento 0.003 kg; Código LER 17 02 03; Masa del elemento 1 kg; Volumen 0.001667 m3

**mt08aaa010a** m³ Agua
Datos técnicos: Coste energético 60.000 MJ; Emisión de CO2 30.000 kg

**mt09mif010ia** t Mortero industrial para albañilería
Datos técnicos: Coste energético 2050.870 MJ; Emisión de CO2 177.583 kg; Código LER 17 01 01; Masa del elemento 1000 kg; Volumen 0.666667 m3
Residuos:
- embalaje: re150101 Envases de papel y cartón. (componente de residuo); rendimiento 8.571 kg; Código LER 15 01 01; Masa del elemento 1 kg; Volumen 0.001333 m3
- embalaje: re170201 Madera; rendimiento 0.463 kg
- embalaje: re170203 Plástico; rendimiento 0.241 kg
