# Cobertura de chapa perfilada de acero "ACH"

- Propiedad del archivo: CYPE Ingenieros S.A.
- Formato: FIEBDC-3/2016
- Programa: Generador de precios de la construcción. CYPE Ingenieros, S.A.
- Fecha: 08/03/2024
- Ámbito geográfico: Región de Murcia
- Divisa: EUR
- Costes indirectos: 3 %
- IVA: 21 %

## Q Cubiertas

### QU Componentes de cubiertas inclinadas y curvas

#### QUM De chapas de acero y paneles sándwich

**QUM015** m² Cobertura de chapa perfilada de acero "ACH".
Cobertura de chapa perfilada trapezoidal de acero prelacado, ACH 30/204 "ACH", espesor 0,6 mm, 30 mm de altura de perfil y 204 mm de intereje, colocada con un solape de la chapa superior de 200 mm y un solape lateral de un trapecio y fijada mecánicamente sobre entramado ligero metálico, en cubierta inclinada, con una pendiente mayor del 5%. Incluso accesorios de fijación de las chapas.
Criterio de valoración económica: El precio no incluye la estructura soporte ni los puntos singulares y las piezas especiales de la cobertura.
Incluye: Limpieza de la superficie soporte. Replanteo de las chapas por faldón. Corte, preparación y colocación de las chapas. Fijación mecánica de las chapas.
Criterio de medición de proyecto: Superficie medida en verdadera magnitud, según documentación gráfica de Proyecto.
Criterio de medición de obra: Se medirá, en verdadera magnitud, la superficie realmente ejecutada según especificaciones de Proyecto.

| Código | Ud | Descripción | Rendimiento | Precio | Importe |
|---|---|---|---|---|---|
| mt13cap010ic | m² | Chapa perfilada trapezoidal de acero prelacado, ACH 30/204 "ACH", espesor 0,6 mm, 30 mm de altura de perfil y 204 mm de intereje. (material) | 1.06 | 8.4 | 8.904 |
| mt13cap030e | Ud | Kit de accesorios de fijación "ACH", para chapas perfiladas, en cubiertas inclinadas. (material) | 0.2 | 20 | 4.000 |
| mo051 | h | Oficial 1ª montador de cerramientos industriales. (mano de obra) | 0.249 | 23.16 | 5.767 |
| mo098 | h | Ayudante montador de cerramientos industriales. (mano de obra) | 0.124 | 21.78 | 2.701 |
| % | % | Costes directos complementarios | 2 % | 21.372 | 0.427 |
|  |  | Costes directos |  |  | 21.799 |

Residuos:
- colocación: mt13cap010ic; factor de residuo 0.0186539

## Recursos

**mt13cap010ic** m² Chapa perfilada trapezoidal de acero prelacado
Datos técnicos: Coste energético 181.740 MJ; Emisión de CO2 16.571 kg; Código LER 17 04 05; Masa del elemento 5.64 kg; Volumen 0.002686 m3
Residuos:
- embalaje: re170203 Plástico. (componente de residuo); rendimiento 0.021 kg; Código LER 17 02 03; Masa del elemento 1 kg; Volumen 0.001667 m3
