# Tablero cerámico, para formación de faldón en cubierta inclinada

- Propiedad del archivo: CYPE Ingenieros S.A.
- Formato: FIEBDC-3/2016
- Programa: Generador de precios de la construcción. CYPE Ingenieros, S.A.
- Fecha: 08/03/2024
- Ámbito geográfico: Región de Murcia
- Divisa: EUR
- Costes indirectos: 3 %
- IVA: 21 %

## Q Cubiertas

### QU Componentes de cubiertas inclinadas y curvas

#### QUN Paneles y tableros para faldones

**QUN010** m² Tablero cerámico, para formación de faldón en cubierta inclinada.
Tablero de piezas cerámicas machihembradas, para revestir, de 120x30x4 cm, con las testas rectas, relleno de las juntas entre las piezas de dos tramos contiguos con mortero de cemento, industrial, M-2,5, apoyado sobre soporte discontinuo de fábrica; para formación de faldón en cubierta inclinada.
Incluye: Replanteo. Corte de las piezas. Colocación de las piezas cerámicas que forman el tablero.
Criterio de medición de proyecto: Superficie del faldón medida en verdadera magnitud, según documentación gráfica de Proyecto.
Criterio de medición de obra: Se medirá, en verdadera magnitud, la superficie realmente ejecutada según especificaciones de Proyecto.

| Código | Ud | Descripción | Rendimiento | Precio | Importe |
|---|---|---|---|---|---|
| mt04lvg020g | Ud | Tablero cerámico hueco machihembrado, para revestir, 120x30x4 cm, con las testas rectas, según UNE 67041. (material) | 2.778 | 1.35 | 3.750 |
| mt08aaa010a | m³ | Agua. (material) | 0.006 | 1.5 | 0.009 |
| mt09mif010ba | t | Mortero industrial para albañilería, de cemento, color gris, categoría M-2,5 (resistencia a compresión 2,5 N/mm²), suministrado en sacos, según UNE-EN 998-2. (material) | 0.001 | 49.61 | 0.050 |
| mo020 | h | Oficial 1ª construcción. (mano de obra) | 0.299 | 22.53 | 6.736 |
| mo077 | h | Ayudante construcción. (mano de obra) | 0.149 | 21.78 | 3.245 |
| % | % | Costes directos complementarios | 2 % | 13.790 | 0.276 |
|  |  | Costes directos |  |  | 14.066 |

Residuos:
- colocación: mt04lvg020g Tablero cerámico hueco machihembrado, para revestir, 120x30x4 cm, con las testas rectas, según UNE 67041; factor de residuo 0.0196
- colocación: mt09mif010ba; factor de residuo 0.0189

## Recursos

**mt04lvg020g** Ud Tablero cerámico hueco machihembrado, para revestir, 120x30x4 cm, con las testas rectas, según UNE 67041
Datos técnicos: Coste energético 33.997 MJ; Emisión de CO2 2.088 kg; Código LER 17 01 03; Masa del elemento 10 kg; Volumen 0.008 m3
Residuos:
- embalaje: re170201 Madera. (componente de residuo); rendimiento 0.017 kg; Código LER 17 02 01; Masa del elemento 1 kg; Volumen 0.000909 m3
- embalaje: re170203 Plástico. (componente de residuo); rendimiento 0.004 kg; Código LER 17 02 03; Masa del elemento 1 kg; Volumen 0.001667 m3

**mt08aaa010a** m³ Agua
Datos técnicos: Coste energético 60.000 MJ; Emisión de CO2 30.000 kg

**mt09mif010ba** t Mortero industrial para albañilería
Datos técnicos: Coste energético 2050.870 MJ; Emisión de CO2 177.583 kg; Código LER 17 01 01; Masa del elemento 1000 kg; Volumen 0.666667 m3
Residuos:
- embalaje: re150101 Envases de papel y cartón. (componente de residuo); rendimiento 8.571 kg; Código LER 15 01 01; Masa del elemento 1 kg; Volumen 0.001333 m3
- embalaje: re170201 Madera; rendimiento 0.463 kg
- embalaje: re170203 Plástico; rendimiento 0.241 kg
