# Pieza de remate perimetral de faldón, en cubierta inclinada de madera

- Propiedad del archivo: CYPE Ingenieros S.A.
- Formato: FIEBDC-3/2016
- Programa: Generador de precios de la construcción. CYPE Ingenieros, S.A.
- Fecha: 08/03/2024
- Ámbito geográfico: Región de Murcia
- Divisa: EUR
- Costes indirectos: 3 %
- IVA: 21 %

## Q Cubiertas

### QU Componentes de cubiertas inclinadas y curvas

#### QUN Paneles y tableros para faldones

**QUN045** m Pieza de remate perimetral de faldón, en cubierta inclinada de madera.
Pieza de remate perimetral de faldón, de madera aserrada de pino silvestre (Pinus sylvestris) procedente de España, de 140x30 mm, clase resistente C18 según UNE-EN 338 y UNE-EN 1912, calidad estructural ME-2 según UNE 56544; para clase de uso 3.2 según UNE-EN 335, con protección frente a agentes bióticos que se corresponde con la clase de penetración NP3 según UNE-EN 351-1, con acabado cepillado, en cubierta inclinada de madera. Colocación en obra: herrajes de acero galvanizado tipo DX51D+Z275N y tornillos rosca-chapa de acero cincado.
Incluye: Replanteo de las piezas. Corte de las piezas. Colocación, aplomado, nivelación y alineación. Resolución de encuentros y de puntos singulares.
Criterio de medición de proyecto: Longitud medida en verdadera magnitud, según documentación gráfica de Proyecto.
Criterio de medición de obra: Se medirá, en verdadera magnitud, la longitud realmente ejecutada según especificaciones de Proyecto.

| Código | Ud | Descripción | Rendimiento | Precio | Importe |
|---|---|---|---|---|---|
| mt13pso030a | m | Pieza de remate perimetral, de madera aserrada de pino silvestre (Pinus sylvestris) procedente de España, de 140x30 mm, clase resistente C18 según UNE-EN 338 y UNE-EN 1912, calidad estructural ME-2 según UNE 56544; para clase de uso 3.2 según UNE-EN 335, con protección frente a agentes bióticos que se corresponde con la clase de penetración NP3 según UNE-EN 351-1, con acabado cepillado, para el cierre y protección de los paneles en aleros y laterales. (material) | 1.05 | 3.95 | 4.148 |
| mt07emr511a | kg | Herrajes de acero galvanizado tipo DX51D+Z275N y tornillos rosca-chapa de acero cincado, para ensamble de estructuras de madera, para clases de servicio 1 y 2 según UNE-EN 1995-1-1. (material) | 0.1 | 11.4 | 1.140 |
| mo017 | h | Oficial 1ª carpintero. (mano de obra) | 0.149 | 22.86 | 3.406 |
| mo058 | h | Ayudante carpintero. (mano de obra) | 0.149 | 21.9 | 3.263 |
| % | % | Costes directos complementarios | 2 % | 11.957 | 0.239 |
|  |  | Costes directos |  |  | 12.196 |

Residuos:
- colocación: mt13pso030a; factor de residuo 0.003
- colocación: mt07emr511a; factor de residuo 0.0045

## Recursos

**mt13pso030a** m Pieza de remate perimetral
Datos técnicos: Coste energético 71.502 MJ; Emisión de CO2 -2.102 kg; Código LER 17 02 01; Masa del elemento 1.596 kg; Volumen 0.001451 m3
Residuos:
- embalaje: re170203 Plástico. (componente de residuo); rendimiento 0.001 kg; Código LER 17 02 03; Masa del elemento 1 kg; Volumen 0.001667 m3

**mt07emr511a** kg Herrajes de acero galvanizado tipo DX51D+Z275N y tornillos rosca-chapa de acero cincado
Datos técnicos: Coste energético 25.100 MJ; Emisión de CO2 2.560 kg; Código LER 17 04 05; Masa del elemento 1 kg; Volumen 0.000476 m3
