# Encuentro de la cubierta "ZINCO" con sumidero con caja de registro. Impermeabilización con láminas de PVC

- Propiedad del archivo: CYPE Ingenieros S.A.
- Formato: FIEBDC-3/2016
- Programa: Generador de precios de la construcción. CYPE Ingenieros, S.A.
- Fecha: 08/03/2024
- Ámbito geográfico: Región de Murcia
- Divisa: EUR
- Costes indirectos: 3 %
- IVA: 21 %

## Q Cubiertas

### QV Sistemas de cubiertas verdes

#### QVP Puntos singulares

**QVP011** Ud Encuentro de la cubierta "ZINCO" con sumidero con caja de registro. Impermeabilización con láminas de PVC.
Encuentro de cubierta plana transitable, no ventilada, ajardinada intensiva, tipo invertida, sistema Jardín "ZINCO", con sumidero de salida vertical con caja de registro, formado por: sumidero de PVC, de salida vertical, de 160 mm de diámetro fijado con soldadura termoplástica a la lámina impermeabilizante de PVC previamente colocada y protegido por caja de registro, modelo KS 10 "ZINCO", de aluminio recubierto con plástico, color gris oscuro, de 300x300 mm y 100 mm de altura, con base para su apoyo con las alas extendidas de 300x530 mm, tapa de acero galvanizado y plastificado y ranuras en los laterales para permitir el paso del agua procedente de la cubierta apoyada sobre la capa drenante de la cubierta y elemento de elevación de cajas de registro, modelo KSA 20 "ZINCO", de aluminio recubierto con plástico, de 200 mm de altura colocado sobre la caja de registro. Incluso cantos rodados para el relleno del espacio situado sobre las alas de la caja de registro.
Criterio de valoración económica: El precio no incluye la lámina impermeabilizante de PVC.
Incluye: Replanteo. Ejecución de rebaje del soporte alrededor del sumidero. Limpieza y preparación de la superficie. Colocación del sumidero. Colocación de la caja de registro. Colocación del elemento de elevación. Relleno con cantos rodados del espacio situado sobre las alas de la caja de registro.
Criterio de medición de proyecto: Número de unidades previstas, según documentación gráfica de Proyecto.
Criterio de medición de obra: Se medirá el número de unidades realmente ejecutadas según especificaciones de Proyecto.

| Código | Ud | Descripción | Rendimiento | Precio | Importe |
|---|---|---|---|---|---|
| mt15dan100af | Ud | Sumidero de PVC, de salida vertical, de 160 mm de diámetro. (material) | 1 | 8.54 | 8.540 |
| mt14lbz110a | Ud | Caja de registro, modelo KS 10 "ZINCO", de aluminio recubierto con plástico, color gris oscuro, de 300x300 mm y 100 mm de altura, con base para su apoyo con las alas extendidas de 300x530 mm, tapa de acero galvanizado y plastificado y ranuras en los laterales para permitir el paso del agua procedente de la cubierta; para el registro de elemento de evacuación vertical con una sección máxima de 240x240 mm. (material) | 1 | 54.45 | 54.450 |
| mt14lbz120d | Ud | Elemento de elevación de cajas de registro, modelo KSA 20 "ZINCO", de aluminio recubierto con plástico, de 200 mm de altura. (material) | 1 | 42.19 | 42.190 |
| mt01arc010 | t | Cantos rodados lavados, de granulometría comprendida entre 16 y 32 mm. (material) | 0.54 | 21.65 | 11.691 |
| mo020 | h | Oficial 1ª construcción. (mano de obra) | 0.197 | 22.53 | 4.438 |
| mo113 | h | Peón ordinario construcción. (mano de obra) | 0.197 | 21.19 | 4.174 |
| mo029 | h | Oficial 1ª aplicador de láminas impermeabilizantes. (mano de obra) | 0.1 | 22.53 | 2.253 |
| mo067 | h | Ayudante aplicador de láminas impermeabilizantes. (mano de obra) | 0.1 | 21.78 | 2.178 |
| mo008 | h | Oficial 1ª fontanero. (mano de obra) | 0.348 | 23.16 | 8.060 |
| % | % | Costes directos complementarios | 2 % | 137.974 | 2.759 |
|  |  | Costes directos |  |  | 140.733 |

Residuos:
- colocación: mt01arc010 Cantos rodados lavados, de granulometría comprendida entre 16 y 32 mm; factor de residuo 0.0039739

## Recursos

**mt01arc010** t Cantos rodados lavados, de granulometría comprendida entre 16 y 32 mm
Datos técnicos: Coste energético 75.000 MJ; Emisión de CO2 4.000 kg; Código LER 01 04 08; Masa del elemento 1000 kg; Volumen 0.666667 m3
