# Revestimiento mural con paneles de madera maciza

- Propiedad del archivo: CYPE Ingenieros S.A.
- Formato: FIEBDC-3/2016
- Programa: Generador de precios de la construcción. CYPE Ingenieros, S.A.
- Fecha: 08/03/2024
- Ámbito geográfico: Región de Murcia
- Divisa: EUR
- Costes indirectos: 3 %
- IVA: 21 %

## R Revestimientos y trasdosados

### RD Decorativos

#### RDM De madera

**RDM030** m² Revestimiento mural con paneles de madera maciza.
Revestimiento mural con paneles formados por listones de madera maciza de samba (Triplochiton scleroxylon), tratada en autoclave, acabado barnizado, con barniz ignífugo, de 120x3000 mm y 20 mm de espesor, con los bordes machihembrados, en posición horizontal. Colocación en obra: con clavos sobre rastreles de madera, con una separación de 500 mm. Incluso tornillos para la fijación de los rastreles a la superficie soporte.
Incluye: Limpieza y preparación de la superficie soporte. Replanteo de los rastreles sobre el paramento. Fijación de los rastreles sobre el paramento. Corte y preparación del revestimiento. Colocación y fijación del revestimiento. Resolución de encuentros y puntos singulares.
Criterio de medición de proyecto: Superficie medida según documentación gráfica de Proyecto, deduciendo los huecos de superficie mayor de 2 m².
Criterio de medición de obra: Se medirá la superficie realmente ejecutada según especificaciones de Proyecto, deduciendo los huecos de superficie mayor de 2 m².

| Código | Ud | Descripción | Rendimiento | Precio | Importe |
|---|---|---|---|---|---|
| mt07mee203ff | m | Rastrel de 40x40 mm de sección, de madera de pino pinaster (Pinus pinaster), tratada en autoclave, con clase de uso 4, según UNE-EN 335, acabado cepillado, con humedad inferior al 20%. (material) | 2 | 1.7 | 3.400 |
| mt29tma120 | Ud | Tornillo de acero galvanizado, de 80 mm de longitud, con arandela. (material) | 3 | 0.1 | 0.300 |
| mt29tma130 | Ud | Taco largo, de plástico, para pared. (material) | 3 | 0.02 | 0.060 |
| mt22bar070h | m² | Panel formado por listones de madera maciza de samba (Triplochiton scleroxylon), tratada en autoclave, Euroclase B-s1, d0 de reacción al fuego, según UNE-EN 13501-1, acabado barnizado, con barniz ignífugo, Euroclase B-s2, d0 de reacción al fuego, según UNE-EN 13501-1, de 120x3000 mm y 20 mm de espesor, con los bordes machihembrados. (material) | 1.05 | 223.3 | 234.465 |
| mt13eag022 | Ud | Clavo de acero para fijación de elementos de madera a soporte de madera. (material) | 16 | 0.04 | 0.640 |
| mo017 | h | Oficial 1ª carpintero. (mano de obra) | 0.597 | 22.86 | 13.647 |
| mo058 | h | Ayudante carpintero. (mano de obra) | 0.597 | 21.9 | 13.074 |
| % | % | Costes directos complementarios | 2 % | 265.586 | 5.312 |
|  |  | Costes directos |  |  | 270.898 |

Residuos:
- colocación: mt07mee203ff; factor de residuo 0.0139167
- colocación: mt29tma120 Tornillo de acero galvanizado, de 80 mm de longitud, con arandela; factor de residuo 0.005

## Recursos

**mt07mee203ff** m Rastrel de 40x40 mm de sección
Datos técnicos: Coste energético 55.391 MJ; Emisión de CO2 -0.875 kg; Código LER 17 02 01; Masa del elemento 0.66 kg; Volumen 0.0006 m3
Residuos:
- embalaje: re170203 Plástico. (componente de residuo); rendimiento 0.002 kg; Código LER 17 02 03; Masa del elemento 1 kg; Volumen 0.001667 m3

**mt29tma120** Ud Tornillo de acero galvanizado, de 80 mm de longitud, con arandela
Datos técnicos: Coste energético 0.277 MJ; Emisión de CO2 0.029 kg; Código LER 17 04 05; Masa del elemento 0.011 kg; Volumen 0.000005 m3
Residuos:
- embalaje: re150101 Envases de papel y cartón. (componente de residuo); rendimiento 0.001 kg; Código LER 15 01 01; Masa del elemento 1 kg; Volumen 0.001333 m3
