# Remate de peldaño con revestimiento laminado o de madera, mediante perfil preformado

- Propiedad del archivo: CYPE Ingenieros S.A.
- Formato: FIEBDC-3/2016
- Programa: Generador de precios de la construcción. CYPE Ingenieros, S.A.
- Fecha: 08/03/2024
- Ámbito geográfico: Región de Murcia
- Divisa: EUR
- Costes indirectos: 3 %
- IVA: 21 %

## R Revestimientos y trasdosados

### RE Escaleras

#### REA Remates de peldaño

**REA010** m Remate de peldaño con revestimiento laminado o de madera, mediante perfil preformado.
Formación de remate recto de peldaño con revestimiento laminado o de madera, mediante perfil de aluminio anodizado, de 14 mm de altura, color oro, con muescas antideslizantes. Incluso limpieza y preparación de la superficie soporte, replanteo y fijación del perfil con tornillos de acero.
Incluye: Limpieza y preparación de la superficie soporte. Replanteo. Corte, colocación y fijación del perfil.
Criterio de medición de proyecto: Longitud medida según documentación gráfica de Proyecto.
Criterio de medición de obra: Se medirá la longitud realmente ejecutada según especificaciones de Proyecto.

| Código | Ud | Descripción | Rendimiento | Precio | Importe |
|---|---|---|---|---|---|
| mt18rpe010d | m | Perfil de aluminio anodizado, de 14 mm de altura, color oro, con muescas antideslizantes, para remate de peldaño con revestimiento laminado o de madera; incluso accesorios de fijación. (material) | 1.05 | 16.2 | 17.010 |
| mo023 | h | Oficial 1ª solador. (mano de obra) | 0.05 | 22.53 | 1.127 |
| % | % | Costes directos complementarios | 2 % | 18.137 | 0.363 |
|  |  | Costes directos |  |  | 18.500 |

Residuos:
- colocación: mt18rpe010d; factor de residuo 0.024

## Recursos

**mt18rpe010d** m Perfil de aluminio anodizado
Datos técnicos: Coste energético 35.294 MJ; Emisión de CO2 2.648 kg; Código LER 17 04 02; Masa del elemento 0.302 kg; Volumen 0.000201 m3
Residuos:
- embalaje: re170203 Plástico. (componente de residuo); rendimiento 0.008 kg; Código LER 17 02 03; Masa del elemento 1 kg; Volumen 0.001667 m3
