# Pintura natural de origen mineral, a base de arcilla sobre paramento interior de yeso o escayola

- Propiedad del archivo: CYPE Ingenieros S.A.
- Formato: FIEBDC-3/2016
- Programa: Generador de precios de la construcción. CYPE Ingenieros, S.A.
- Fecha: 03/10/2024
- Ámbito geográfico: Región de Murcia
- Divisa: EUR
- Costes indirectos: 3 %
- IVA: 21 %

## R Revestimientos y trasdosados

### RI Pinturas en paramentos interiores

#### RIN Naturales de origen mineral, a base de arcilla

**RIN030** m² Pintura natural de origen mineral, a base de arcilla sobre paramento interior de yeso o escayola.
Aplicación manual de dos manos de pintura natural de origen mineral, a base de arcilla, color natural, diluida con un 100% de agua, (rendimiento: 0,3 kg/m² cada mano); previa aplicación de una mano de imprimación natural, diluida con agua, sobre paramento interior de yeso o escayola, vertical, de hasta 3 m de altura.
Criterio de valoración económica: El precio incluye la protección de los elementos del entorno que puedan verse afectados durante los trabajos y la resolución de puntos singulares.
Incluye: Preparación y limpieza previa del soporte. Preparación de la mezcla. Aplicación de una mano de fondo. Aplicación de dos manos de acabado.
Criterio de medición de proyecto: Superficie medida según documentación gráfica de Proyecto, con el mismo criterio que el soporte base.
Criterio de medición de obra: Se medirá la superficie realmente ejecutada según especificaciones de Proyecto, con el mismo criterio que el soporte base.

| Código | Ud | Descripción | Rendimiento | Precio | Importe |
|---|---|---|---|---|---|
| mt27pin020a | kg | Pintura natural de origen mineral, a base de arcilla, agua y silicato de potasio, para interior, color natural, con un contenido de sustancias orgánicas volátiles (VOC) < 5 g/l, para aplicar con brocha, rodillo o pistola; Euroclase A2-s1, d0 de reacción al fuego, según UNE-EN 13501-1. (material) | 0.6 | 6.06 | 3.636 |
| mt27pin010a | kg | Imprimación natural para interior, a base de caseína vegetal y soda; para aplicar con brocha. (material) | 0.005 | 55.52 | 0.278 |
| mo038 | h | Oficial 1ª pintor. (mano de obra) | 0.1 | 22.53 | 2.253 |
| mo076 | h | Ayudante pintor. (mano de obra) | 0.1 | 21.78 | 2.178 |
| % | % | Costes directos complementarios | 2 % | 8.345 | 0.167 |
|  |  | Costes directos |  |  | 8.512 |

Residuos:
- colocación: mt27pin020a; factor de residuo 0.0275

## Recursos

**mt27pin020a** kg Pintura natural de origen mineral
Datos técnicos: Coste energético 10.700 MJ; Emisión de CO2 0.846 kg; Código LER 08 01 11; Masa del elemento 1 kg; Volumen 0.001111 m3
Residuos:
- embalaje: re170203 Plástico. (componente de residuo); rendimiento 0.045 kg; Código LER 17 02 03; Masa del elemento 1 kg; Volumen 0.001667 m3
