# Pintura plástica sobre paramento interior de hormigón

- Propiedad del archivo: CYPE Ingenieros S.A.
- Formato: FIEBDC-3/2016
- Programa: Generador de precios de la construcción. CYPE Ingenieros, S.A.
- Fecha: 03/10/2024
- Ámbito geográfico: Región de Murcia
- Divisa: EUR
- Costes indirectos: 3 %
- IVA: 21 %

## R Revestimientos y trasdosados

### RI Pinturas en paramentos interiores

#### RIP Plásticas

**RIP020** m² Pintura plástica sobre paramento interior de hormigón.
Aplicación manual de dos manos de pintura plástica, acabado mate, textura lisa, diluidas con un 15% de agua o sin diluir, (rendimiento: 0,1 l/m² cada mano); previa aplicación de una mano de imprimación acrílica reguladora de la absorción, sobre paramento interior de hormigón, vertical, de hasta 3 m de altura.
Criterio de valoración económica: El precio incluye la protección de los elementos del entorno que puedan verse afectados durante los trabajos y la resolución de puntos singulares.
Incluye: Preparación del soporte. Aplicación de una mano de fondo. Aplicación de dos manos de acabado.
Criterio de medición de proyecto: Superficie medida según documentación gráfica de Proyecto, con el mismo criterio que el soporte base.
Criterio de medición de obra: Se medirá la superficie realmente ejecutada según especificaciones de Proyecto, con el mismo criterio que el soporte base.

| Código | Ud | Descripción | Rendimiento | Precio | Importe |
|---|---|---|---|---|---|
| mt27pfs010b | l | Imprimación acrílica, reguladora de la absorción, permeable al vapor de agua y resistente a los álcalis, para aplicar con brocha, rodillo o pistola. (material) | 0.058 | 6.78 | 0.393 |
| mt27pii070c | l | Pintura plástica para interior, a base de polímeros acrílicos, color blanco, acabado mate, textura lisa, de gran resistencia al frote húmedo; para aplicar con brocha, rodillo o pistola. (material) | 0.2 | 8.76 | 1.752 |
| mo038 | h | Oficial 1ª pintor. (mano de obra) | 0.096 | 22.53 | 2.163 |
| mo076 | h | Ayudante pintor. (mano de obra) | 0.096 | 21.78 | 2.091 |
| % | % | Costes directos complementarios | 2 % | 6.399 | 0.128 |
|  |  | Costes directos |  |  | 6.527 |

Residuos:
- colocación: mt27pfs010b; factor de residuo 0.0535314
- colocación: mt27pii070c; factor de residuo 0.055

## Recursos

**mt27pfs010b** l Imprimación acrílica
Datos técnicos: Coste energético 79.458 MJ; Emisión de CO2 3.024 kg; Código LER 17 09 04; Masa del elemento 1.05 kg; Volumen 0.0007 m3
Residuos:
- embalaje: re150104 Envases metálicos. (componente de residuo); rendimiento 0.047 kg; Código LER 15 01 04; Masa del elemento 1 kg; Volumen 0.001667 m3

**mt27pii070c** l Pintura plástica para interior
Datos técnicos: Coste energético 28.804 MJ; Emisión de CO2 1.471 kg; Código LER 08 01 11; Masa del elemento 1.6 kg; Volumen 0.001778 m3
Residuos:
- embalaje: re170203 Plástico. (componente de residuo); rendimiento 0.023 kg; Código LER 17 02 03; Masa del elemento 1 kg; Volumen 0.001667 m3
