# Pintura al silicato sobre paramento interior de yeso proyectado o placas de yeso laminado

- Propiedad del archivo: CYPE Ingenieros S.A.
- Formato: FIEBDC-3/2016
- Programa: Generador de precios de la construcción. CYPE Ingenieros, S.A.
- Fecha: 08/03/2024
- Ámbito geográfico: Región de Murcia
- Divisa: EUR
- Costes indirectos: 3 %
- IVA: 21 %

## R Revestimientos y trasdosados

### RI Pinturas en paramentos interiores

#### RIS Minerales al silicato

**RIS040** m² Pintura al silicato sobre paramento interior de yeso proyectado o placas de yeso laminado.
Aplicación manual de dos manos de pintura al silicato, color blanco, acabado mate, textura lisa, (rendimiento: 0,09 l/m² cada mano); previa aplicación de una mano de imprimación acrílica, reguladora de la absorción, sobre paramento interior de yeso proyectado o placas de yeso laminado, vertical, de hasta 3 m de altura.
Criterio de valoración económica: El precio incluye la protección de los elementos del entorno que puedan verse afectados durante los trabajos y la resolución de puntos singulares.
Incluye: Preparación y limpieza previa del soporte. Preparación de la mezcla. Aplicación de una mano de fondo. Aplicación de dos manos de acabado.
Criterio de medición de proyecto: Superficie medida según documentación gráfica de Proyecto, con el mismo criterio que el soporte base.
Criterio de medición de obra: Se medirá la superficie realmente ejecutada según especificaciones de Proyecto, con el mismo criterio que el soporte base.

| Código | Ud | Descripción | Rendimiento | Precio | Importe |
|---|---|---|---|---|---|
| mt27pfs100cf | l | Imprimación acrílica, reguladora de la absorción a base de copolímeros acrílicos, color blanco, con un contenido de sustancias orgánicas volátiles (VOC) < 5 g/l, para aplicar con brocha, rodillo o pistola. (material) | 0.096 | 8.49 | 0.815 |
| mt27psi030b | l | Pintura para interior, a base de silicato potásico, color blanco, acabado mate, textura lisa, permeable al vapor de agua, con un contenido de sustancias orgánicas volátiles (VOC) < 5 g/l; para aplicar con brocha, rodillo o pistola. (material) | 0.18 | 10.81 | 1.946 |
| mo038 | h | Oficial 1ª pintor. (mano de obra) | 0.126 | 22.53 | 2.839 |
| mo076 | h | Ayudante pintor. (mano de obra) | 0.126 | 21.78 | 2.744 |
| % | % | Costes directos complementarios | 2 % | 8.344 | 0.167 |
|  |  | Costes directos |  |  | 8.511 |

Residuos:
- colocación: mt27pfs100cf; factor de residuo 0.0441107
- colocación: mt27psi030b; factor de residuo 0.0401021

## Recursos

**mt27pfs100cf** l Imprimación acrílica
Datos técnicos: Coste energético 105.859 MJ; Emisión de CO2 4.028 kg; Código LER 17 09 04; Masa del elemento 1.4 kg; Volumen 0.000933 m3
Residuos:
- embalaje: re150104 Envases metálicos. (componente de residuo); rendimiento 0.054 kg; Código LER 15 01 04; Masa del elemento 1 kg; Volumen 0.001667 m3

**mt27psi030b** l Pintura para interior
Datos técnicos: Coste energético 43.562 MJ; Emisión de CO2 1.526 kg; Código LER 08 01 11; Masa del elemento 1.45 kg; Volumen 0.001611 m3
Residuos:
- embalaje: re170203 Plástico. (componente de residuo); rendimiento 0.028 kg; Código LER 17 02 03; Masa del elemento 1 kg; Volumen 0.001667 m3
