# Lasur al agua para pavimentos de madera

- Propiedad del archivo: CYPE Ingenieros S.A.
- Formato: FIEBDC-3/2016
- Programa: Generador de precios de la construcción. CYPE Ingenieros, S.A.
- Fecha: 08/03/2024
- Ámbito geográfico: Región de Murcia
- Divisa: EUR
- Costes indirectos: 3 %
- IVA: 21 %

## R Revestimientos y trasdosados

### RM Pinturas y tratamientos sobre soporte de madera

#### RMA Lasures

**RMA025** m² Lasur al agua para pavimentos de madera.
Aplicación manual de dos manos de lasur al agua, acabado satinado, incoloro, aplicado con pincel, brocha, rodillo o pistola, sin diluir, (rendimiento: 0,092 l/m² cada mano); (), sobre superficie de pavimentos de madera, en exteriores.
Criterio de valoración económica: El precio incluye la protección de los elementos del entorno que puedan verse afectados durante los trabajos, pero no incluye la preparación del soporte.
Incluye: Aplicación de una mano de fondo y una mano de acabado.
Criterio de medición de proyecto: Superficie medida según documentación gráfica de Proyecto.
Criterio de medición de obra: Se medirá la superficie realmente ejecutada según especificaciones de Proyecto.

| Código | Ud | Descripción | Rendimiento | Precio | Importe |
|---|---|---|---|---|---|
| mt27lsa040a | l | Lasur al agua para interior y exterior, incoloro, acabado satinado, a base de resinas acrílicas, con resistencia al deslizamiento Rd>45 según UNE-EN 16165 y resbaladicidad clase 3 según CTE, con un contenido de sustancias orgánicas volátiles (VOC) < 140 g/l, con un agente biocida, contra hongos de mancha azul y moho, con resistencia a la intemperie, para aplicar con pincel, brocha, rodillo o pistola. (material) | 0.184 | 18.6 | 3.422 |
| mo038 | h | Oficial 1ª pintor. (mano de obra) | 0.199 | 22.53 | 4.483 |
| mo076 | h | Ayudante pintor. (mano de obra) | 0.05 | 21.78 | 1.089 |
| % | % | Costes directos complementarios | 2 % | 8.994 | 0.180 |
|  |  | Costes directos |  |  | 9.174 |

Residuos:
- colocación: mt27lsa040a; factor de residuo 0.03

## Recursos

**mt27lsa040a** l Lasur al agua para interior y exterior
Datos técnicos: Coste energético 32.803 MJ; Emisión de CO2 1.381 kg; Código LER 17 09 04; Masa del elemento 1.04 kg; Volumen 0.000693 m3
Residuos:
- embalaje: re170203 Plástico. (componente de residuo); rendimiento 0.032 kg; Código LER 17 02 03; Masa del elemento 1 kg; Volumen 0.001667 m3
