# Esmalte sobre cerrajería de acero, acabado martelé

- Propiedad del archivo: CYPE Ingenieros S.A.
- Formato: FIEBDC-3/2016
- Programa: Generador de precios de la construcción. CYPE Ingenieros, S.A.
- Fecha: 08/03/2024
- Ámbito geográfico: Región de Murcia
- Divisa: EUR
- Costes indirectos: 3 %
- IVA: 21 %

## R Revestimientos y trasdosados

### RN Pinturas sobre soporte metálico

#### RNS Especiales

**RNS020** m² Esmalte sobre cerrajería de acero, acabado martelé.
Aplicación manual de dos manos de esmalte sintético, color a elegir, acabado martelé, (rendimiento: 0,1 l/m² cada mano); previa aplicación de dos manos de imprimación sintética antioxidante de secado rápido, a base de resinas alcídicas, color blanco, acabado mate (rendimiento: 0,1 l/m² cada mano), sobre barandilla interior con entrepaño de barrotes, de acero.
Incluye: Preparación y limpieza de la superficie soporte. Aplicación de dos manos de imprimación. Aplicación de dos manos de acabado.
Criterio de medición de proyecto: Superficie del polígono envolvente, medida según documentación gráfica de Proyecto, por una sola cara, sin descontar huecos.
Criterio de medición de obra: Se medirá la superficie del polígono envolvente de las unidades realmente ejecutadas según especificaciones de Proyecto, por una sola cara.

| Código | Ud | Descripción | Rendimiento | Precio | Importe |
|---|---|---|---|---|---|
| mt27pfi140a | l | Imprimación sintética antioxidante de secado rápido, color blanco, acabado mate, a base de resinas alcídicas y pigmentos antioxidantes, de alta resistencia a la corrosión, para aplicar con brocha o pistola. (material) | 0.2 | 10.91 | 2.182 |
| mt27esm010a | l | Esmalte sintético, para interior, color a elegir, acabado martelé, con resistencia a la intemperie, para aplicar con brocha, rodillo o pistola. (material) | 0.2 | 14.22 | 2.844 |
| mo038 | h | Oficial 1ª pintor. (mano de obra) | 0.584 | 22.53 | 13.158 |
| mo076 | h | Ayudante pintor. (mano de obra) | 0.116 | 21.78 | 2.526 |
| % | % | Costes directos complementarios | 2 % | 20.710 | 0.414 |
|  |  | Costes directos |  |  | 21.124 |

Residuos:
- colocación: mt27pfi140a; factor de residuo 0.0307566
- colocación: mt27esm010a; factor de residuo 0.0275

## Recursos

**mt27pfi140a** l Imprimación sintética antioxidante de secado rápido
Datos técnicos: Coste energético 126.005 MJ; Emisión de CO2 4.788 kg; Código LER 17 09 04; Masa del elemento 1.45 kg; Volumen 0.000967 m3
Residuos:
- embalaje: re150104 Envases metálicos. (componente de residuo); rendimiento 0.063 kg; Código LER 15 01 04; Masa del elemento 1 kg; Volumen 0.001667 m3

**mt27esm010a** l Esmalte sintético
Datos técnicos: Coste energético 44.700 MJ; Emisión de CO2 2.359 kg; Código LER 08 01 11; Masa del elemento 1 kg; Volumen 0.001111 m3
Residuos:
- embalaje: re150104 Envases metálicos; rendimiento 0.057 kg
