# Guarnecido de yeso

- Propiedad del archivo: CYPE Ingenieros S.A.
- Formato: FIEBDC-3/2016
- Programa: Generador de precios de la construcción. CYPE Ingenieros, S.A.
- Fecha: 03/10/2024
- Ámbito geográfico: Región de Murcia
- Divisa: EUR
- Costes indirectos: 3 %
- IVA: 21 %

## R Revestimientos y trasdosados

### RP Conglomerados tradicionales

#### RPG Guarnecidos y enlucidos

**RPG010** m² Guarnecido de yeso.
Formación de revestimiento continuo interior de yeso, a buena vista, sobre paramento vertical, de hasta 3 m de altura, de 15 mm de espesor, formado por una capa de guarnecido con pasta de yeso de construcción B1, aplicado sobre los paramentos a revestir, con maestras solamente en las esquinas, rincones, guarniciones de huecos y maestras intermedias para que la separación entre ellas no sea superior a 3 m. Incluso colocación de guardavivos de plástico y metal con perforaciones, remates con rodapié, formación de aristas y rincones, guarniciones de huecos, colocación de malla de fibra de vidrio antiálcalis para refuerzo de encuentros entre materiales diferentes en un 10% de la superficie del paramento y montaje, desmontaje y retirada de andamios.
Incluye: Preparación del soporte que se va a revestir. Realización de maestras. Colocación de guardavivos en las esquinas y salientes. Amasado del yeso grueso. Extendido de la pasta de yeso entre maestras y regularización del revestimiento.
Criterio de medición de proyecto: Superficie medida desde el pavimento hasta el techo, según documentación gráfica de Proyecto, sin deducir huecos menores de 4 m² y deduciendo, en los huecos de superficie mayor de 4 m², el exceso sobre 4 m². No han sido objeto de descuento los paramentos verticales que tienen armarios empotrados, sea cual fuere su dimensión.
Criterio de medición de obra: Se medirá, a cinta corrida, la superficie realmente ejecutada según especificaciones de Proyecto, considerando como altura la distancia entre el pavimento y el techo, sin deducir huecos menores de 4 m² y deduciendo, en los huecos de superficie mayor de 4 m², el exceso sobre 4 m². Los paramentos que tengan armarios empotrados no serán objeto de descuento sea cual fuere su dimensión.

| Código | Ud | Descripción | Rendimiento | Precio | Importe |
|---|---|---|---|---|---|
| mt28vye020 | m² | Malla de fibra de vidrio tejida, antiálcalis, de 5x5 mm de luz de malla, flexible e imputrescible en el tiempo, de 70 g/m² de masa superficial y 0,40 mm de espesor de hilo, para armar yesos. (material) | 0.105 | 0.76 | 0.080 |
| mt09pye010b | m³ | Pasta de yeso de construcción B1, según UNE-EN 13279-1. (material) | 0.015 | 148.5 | 2.228 |
| mt28vye010 | m | Guardavivos de plástico y metal, estable a la acción de los sulfatos. (material) | 0.215 | 0.35 | 0.075 |
| mo033 | h | Oficial 1ª yesero. (mano de obra) | 0.202 | 22.53 | 4.551 |
| mo071 | h | Ayudante yesero. (mano de obra) | 0.127 | 21.78 | 2.766 |
| % | % | Costes directos complementarios | 2 % | 9.700 | 0.194 |
|  |  | Costes directos |  |  | 9.894 |

Residuos:
- colocación: mt28vye020; factor de residuo 0.055
- colocación: mt09pye010b Pasta de yeso de construcción B1, según UNE-EN 13279-1; factor de residuo 0.015
- colocación: mt28vye010 Guardavivos de plástico y metal, estable a la acción de los sulfatos; factor de residuo 0.08

## Recursos

**mt28vye020** m² Malla de fibra de vidrio tejida
Datos técnicos: Coste energético 7.216 MJ; Emisión de CO2 0.356 kg; Código LER 17 02 03; Masa del elemento 0.07 kg; Volumen 0.000117 m3
Residuos:
- embalaje: re170203 Plástico. (componente de residuo); rendimiento 0.024 kg; Código LER 17 02 03; Masa del elemento 1 kg; Volumen 0.001667 m3

**mt09pye010b** m³ Pasta de yeso de construcción B1, según UNE-EN 13279-1
Datos técnicos: Coste energético 3829.241 MJ; Emisión de CO2 183.696 kg; Código LER 17 08 02; Masa del elemento 1150 kg; Volumen 1.15 m3
Residuos:
- embalaje: re150101 Envases de papel y cartón. (componente de residuo); rendimiento 9 kg; Código LER 15 01 01; Masa del elemento 1 kg; Volumen 0.001333 m3
- embalaje: re170201 Madera. (componente de residuo); rendimiento 0.421 kg; Código LER 17 02 01; Masa del elemento 1 kg; Volumen 0.000909 m3
- embalaje: re170203 Plástico; rendimiento 0.9 kg

**mt28vye010** m Guardavivos de plástico y metal, estable a la acción de los sulfatos
Datos técnicos: Coste energético 12.693 MJ; Emisión de CO2 0.675 kg; Código LER 17 02 03; Masa del elemento 0.256 kg; Volumen 0.000427 m3
Residuos:
- embalaje: re170201 Madera; rendimiento 0.04 kg
- embalaje: re170203 Plástico; rendimiento 0.001 kg
