# Trasdosado autoportante de placas de yeso laminado reforzado con fibras, sobre muro estructural exterior de madera

- Propiedad del archivo: CYPE Ingenieros S.A.
- Formato: FIEBDC-3/2016
- Programa: Generador de precios de la construcción. CYPE Ingenieros, S.A.
- Fecha: 08/03/2024
- Ámbito geográfico: Región de Murcia
- Divisa: EUR
- Costes indirectos: 3 %
- IVA: 21 %

## R Revestimientos y trasdosados

### RR Trasdosados

#### RRF De placas de yeso laminado reforzado con fibras

**RRF010** m² Trasdosado autoportante de placas de yeso laminado reforzado con fibras, sobre muro estructural exterior de madera.
Trasdosado autoportante libre, sobre muro estructural exterior de madera, de 36,5 mm de espesor total, con nivel de calidad del acabado estándar (Q2), formado por placa de yeso laminado reforzado con fibras tipo estándar de 12,5 mm de espesor, anclada a el muro estructural de panel contralaminado de madera (CLT) con rastreles de madera de pino pinaster (Pinus pinaster), de 24x48 mm de sección, sin tratar y lámina de polietileno, de 0,2 mm de espesor y 85 g/m², (Euroclase E de reacción al fuego) que actúa como barrera de vapor, sellada con cinta autoadhesiva, de geotextil no tejido de polipropileno, con adhesivo acrílico sin disolventes y película de separación de papel siliconado, de 6 cm de anchura. Incluso tornillería para la fijación de las placas y pasta y cinta para el tratamiento de juntas.
Criterio de valoración económica: El precio incluye la resolución de encuentros y puntos singulares.
Incluye: Replanteo, nivelación y fijación de los rastreles. Corte de las placas. Fijación de las placas. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12psg260a | m | Rastrel de madera de pino pinaster (Pinus pinaster), de 24x48 mm de sección, sin tratar. (material) | 1.6 | 1.47 | 2.352 |
| mt07emr113bb | Ud | Tornillo autoperforante para madera, de 4 mm de diámetro y 35 mm de longitud, de acero galvanizado con revestimiento de cromo. (material) | 8 | 0.04 | 0.320 |
| mt12psg250c | m² | Placa de yeso laminado reforzada con tejido de fibra / UNE-EN 15283-2 - 1200 / 2500 / 12,5 / con los bordes longitudinales cuadrados, con fibras de papel en la masa de yeso. (material) | 1.05 | 8.65 | 9.083 |
| mt12psg251a | Ud | Tornillo autoperforante 3,9x30 mm. (material) | 20 | 0.01 | 0.200 |
| mt12psg280a | kg | Pasta para el sellado de juntas entre placas de yeso laminado reforzado con fibras, según UNE-EN 13963. (material) | 0.3 | 1.48 | 0.444 |
| mt12psg270a | m | Cinta de juntas, para el sellado de juntas entre placas de yeso laminado. (material) | 1.6 | 0.2 | 0.320 |
| mt15bio020a | m² | Barrera de vapor con estanqueidad al aire, de polietileno, de 0,2 mm de espesor y 85 g/m², Euroclase E de reacción al fuego, según UNE-EN 13501-1, suministrada en rollos de 1,50x50 m. (material) | 1.1 | 2.83 | 3.113 |
| mt15sbi010a | m | Cinta autoadhesiva, de geotextil no tejido de polipropileno, con adhesivo acrílico sin disolventes y película de separación de papel siliconado, de 6 cm de anchura, rango de temperatura de trabajo de -40 a 90°C, para aplicar en interiores y exteriores, suministrada en rollos de 30 m de longitud. (material) | 1 | 0.85 | 0.850 |
| mo053 | h | Oficial 1ª montador de prefabricados interiores. (mano de obra) | 0.348 | 23.16 | 8.060 |
| mo100 | h | Ayudante montador de prefabricados interiores. (mano de obra) | 0.143 | 21.78 | 3.115 |
| % | % | Costes directos complementarios | 2 % | 27.857 | 0.557 |
|  |  | Costes directos |  |  | 28.414 |

Residuos:
- colocación: mt07emr113bb; factor de residuo 0.00505263
- colocación: mt12psg250c; factor de residuo 0.018
- colocación: mt12psg251a Tornillo autoperforante 3,9x30 mm; factor de residuo 0.00529412
- colocación: mt12psg280a Pasta para el sellado de juntas entre placas de yeso laminado reforzado con fibras, según UNE-EN 13963; factor de residuo 0.008693
- colocación: mt15bio020a; factor de residuo 0.06
- colocación: mt15sbi010a; factor de residuo 0.0275217

## Recursos

**mt07emr113bb** Ud Tornillo autoperforante para madera
Datos técnicos: Coste energético 0.239 MJ; Emisión de CO2 0.025 kg; Código LER 17 04 05; Masa del elemento 0.0095 kg; Volumen 0.000005 m3
Residuos:
- embalaje: re150101 Envases de papel y cartón. (componente de residuo); rendimiento 0.001 kg; Código LER 15 01 01; Masa del elemento 1 kg; Volumen 0.001333 m3

**mt12psg250c** m² Placa de yeso laminado reforzada con tejido de fibra / UNE-EN 15283-2 - 1200 / 2500 / 12,5 / con los bordes
Datos técnicos: Coste energético 394.288 MJ; Emisión de CO2 5.869 kg; Código LER 17 08 02; Masa del elemento 15 kg; Volumen 0.015 m3
Residuos:
- embalaje: re170203 Plástico. (componente de residuo); rendimiento 0.004 kg; Código LER 17 02 03; Masa del elemento 1 kg; Volumen 0.001667 m3

**mt12psg251a** Ud Tornillo autoperforante 3,9x30 mm
Datos técnicos: Coste energético 0.017 MJ; Emisión de CO2 0.002 kg; Código LER 17 04 05; Masa del elemento 0.0017 kg
Residuos:
- embalaje: re150101 Envases de papel y cartón; rendimiento 0.001 kg

**mt12psg280a** kg Pasta para el sellado de juntas entre placas de yeso laminado reforzado con fibras, según UNE-EN 13963
Datos técnicos: Coste energético 13.532 MJ; Emisión de CO2 0.473 kg; Código LER 17 08 02; Masa del elemento 1 kg; Volumen 0.001 m3
Residuos:
- embalaje: re170203 Plástico; rendimiento 0.028 kg

**mt15bio020a** m² Barrera de vapor con estanqueidad al aire
Datos técnicos: Coste energético 13.974 MJ; Emisión de CO2 0.529 kg; Código LER 17 06 04; Masa del elemento 0.085 kg; Volumen 0.000142 m3
Residuos:
- embalaje: re170203 Plástico; rendimiento 0.024 kg

**mt15sbi010a** m Cinta autoadhesiva
Datos técnicos: Coste energético 2.137 MJ; Emisión de CO2 0.067 kg; Código LER 17 02 03; Masa del elemento 0.023 kg; Volumen 0.000038 m3
