# Trasdosado autoportante de placas de silicato cálcico

- Propiedad del archivo: CYPE Ingenieros S.A.
- Formato: FIEBDC-3/2016
- Programa: Generador de precios de la construcción. CYPE Ingenieros, S.A.
- Fecha: 08/03/2024
- Ámbito geográfico: Región de Murcia
- Divisa: EUR
- Costes indirectos: 3 %
- IVA: 21 %

## R Revestimientos y trasdosados

### RR Trasdosados

#### RRS De placas de silicato cálcico

**RRS005** m² Trasdosado autoportante de placas de silicato cálcico.
Trasdosado autoportante libre, con resistencia al fuego EI 120, según UNE-EN 1364-1, de 98 mm de espesor, formado por placa de silicato cálcico tipo cortafuego de 25 mm de espesor, formando sándwich con una placa tipo cortafuego de 25 mm de espesor, atornilladas directamente a una estructura autoportante de acero galvanizado formada por canales horizontales, sólidamente fijados al suelo y al techo y montantes verticales de 48 mm y 0,6 mm de espesor con una modulación de 600 mm y con disposición normal "N", montados sobre canales junto al paramento vertical. Incluso fijaciones para el anclaje de canales y montantes metálicos; tornillería para la fijación de las placas; pasta para el tratamiento de juntas y masilla intumescente.
Criterio de valoración económica: El precio incluye la resolución de encuentros y puntos singulares, pero no incluye el aislamiento a colocar entre las placas y el paramento.
Incluye: Replanteo y trazado en el forjado inferior y en el superior de los perfiles. Colocación y fijación de los montantes sobre los elementos horizontales. Corte de las placas. Fijación de las placas. Tratamiento de juntas.
Criterio de medición de proyecto: Superficie medida según documentación gráfica de Proyecto, sin duplicar esquinas ni encuentros.
Criterio de medición de obra: Se medirá la superficie realmente ejecutada según especificaciones de Proyecto, sin duplicar esquinas ni encuentros.

| Código | Ud | Descripción | Rendimiento | Precio | Importe |
|---|---|---|---|---|---|
| mt12psg070c | m | Canal de perfil de acero galvanizado de 48 mm de anchura, según UNE-EN 14195. (material) | 0.8 | 1.31 | 1.048 |
| mt12psg060c | m | Montante de perfil de acero galvanizado de 48 mm de anchura, según UNE-EN 14195. (material) | 2 | 1.58 | 3.160 |
| mt12plo010an | m² | Placa de silicato cálcico, de 1200x2500 mm y 25 mm de espesor, con los bordes cuadrados; Euroclase A1 de reacción al fuego, según UNE-EN 13501-1. (material) | 2.1 | 33.55 | 70.455 |
| mt12psg081d | Ud | Tornillo autoperforante 3,5x35 mm. (material) | 10 | 0.01 | 0.100 |
| mt12psg081g | Ud | Tornillo autoperforante 4,2x70 mm. (material) | 20 | 0.03 | 0.600 |
| mt12psg220 | Ud | Fijación compuesta por taco y tornillo 5x27. (material) | 2 | 0.06 | 0.120 |
| mt12ppo010a | kg | Pasta de juntas. (material) | 0.25 | 1.67 | 0.418 |
| mt41php030g | Ud | Cartucho de 310 ml de masilla intumescente monocomponente, a base de resinas acrílicas, con propiedades ignífugas, color blanco, Euroclase D-s2, d0 de reacción al fuego, según UNE-EN 13501-1, apta para ser pintada, clase Y1, según EOTA TR024. (material) | 0.2 | 6.91 | 1.382 |
| mo053 | h | Oficial 1ª montador de prefabricados interiores. (mano de obra) | 0.473 | 23.16 | 10.955 |
| mo100 | h | Ayudante montador de prefabricados interiores. (mano de obra) | 0.473 | 21.78 | 10.302 |
| % | % | Costes directos complementarios | 2 % | 98.540 | 1.971 |
|  |  | Costes directos |  |  | 100.511 |

Residuos:
- colocación: mt12psg070c Canal de perfil de acero galvanizado de 48 mm de anchura, según UNE-EN 14195; factor de residuo 0.0187621
- colocación: mt12psg060c Montante de perfil de acero galvanizado de 48 mm de anchura, según UNE-EN 14195; factor de residuo 0.0176845
- colocación: mt12plo010an; factor de residuo 0.024
- colocación: mt12psg081d Tornillo autoperforante 3,5x35 mm; factor de residuo 0.00526316
- colocación: mt12psg081g Tornillo autoperforante 4,2x70 mm; factor de residuo 0.00515152
- colocación: mt12ppo010a Pasta de juntas; factor de residuo 0.0075
- colocación: mt41php030g; factor de residuo 0.055

## Recursos

**mt12psg070c** m Canal de perfil de acero galvanizado de 48 mm de anchura, según UNE-EN 14195
Datos técnicos: Coste energético 77.382 MJ; Emisión de CO2 2.373 kg; Código LER 17 04 05; Masa del elemento 0.58 kg; Volumen 0.000276 m3
Residuos:
- embalaje: re170203 Plástico. (componente de residuo); rendimiento 0.005 kg; Código LER 17 02 03; Masa del elemento 1 kg; Volumen 0.001667 m3

**mt12psg060c** m Montante de perfil de acero galvanizado de 48 mm de anchura, según UNE-EN 14195
Datos técnicos: Coste energético 77.405 MJ; Emisión de CO2 2.374 kg; Código LER 17 04 05; Masa del elemento 0.58 kg; Volumen 0.000276 m3
Residuos:
- embalaje: re170203 Plástico; rendimiento 0.005 kg

**mt12plo010an** m² Placa de silicato cálcico
Datos técnicos: Coste energético 461.187 MJ; Emisión de CO2 30.317 kg; Código LER 17 09 04; Masa del elemento 21.7 kg; Volumen 0.014467 m3
Residuos:
- embalaje: re170203 Plástico; rendimiento 0.032 kg

**mt12psg081d** Ud Tornillo autoperforante 3,5x35 mm
Datos técnicos: Coste energético 0.019 MJ; Emisión de CO2 0.002 kg; Código LER 17 04 05; Masa del elemento 0.0019 kg
Residuos:
- embalaje: re150101 Envases de papel y cartón. (componente de residuo); rendimiento 0.001 kg; Código LER 15 01 01; Masa del elemento 1 kg; Volumen 0.001333 m3

**mt12psg081g** Ud Tornillo autoperforante 4,2x70 mm
Datos técnicos: Coste energético 0.033 MJ; Emisión de CO2 0.003 kg; Código LER 17 04 05; Masa del elemento 0.0033 kg; Volumen 0.000002 m3
Residuos:
- embalaje: re150101 Envases de papel y cartón; rendimiento 0.001 kg

**mt12ppo010a** kg Pasta de juntas
Datos técnicos: Coste energético 13.573 MJ; Emisión de CO2 0.475 kg; Código LER 17 08 02; Masa del elemento 1 kg; Volumen 0.001 m3
Residuos:
- embalaje: re170203 Plástico; rendimiento 0.028 kg

**mt41php030g** Ud Cartucho de 310 ml de masilla intumescente monocomponente
Datos técnicos: Coste energético 37.186 MJ; Emisión de CO2 1.557 kg; Código LER 17 09 04; Masa del elemento 0.496 kg; Volumen 0.000331 m3
Residuos:
- embalaje: re170203 Plástico; rendimiento 0.1 kg
