# Trasdosado autoportante de paneles sándwich aislantes de acero

- Propiedad del archivo: CYPE Ingenieros S.A.
- Formato: FIEBDC-3/2016
- Programa: Generador de precios de la construcción. CYPE Ingenieros, S.A.
- Fecha: 08/03/2024
- Ámbito geográfico: Región de Murcia
- Divisa: EUR
- Costes indirectos: 3 %
- IVA: 21 %

## R Revestimientos y trasdosados

### RR Trasdosados

#### RRW De paneles sándwich

**RRW020** m² Trasdosado autoportante de paneles sándwich aislantes de acero.
Trasdosado autoportante, formado por paneles sándwich aislantes térmicos y acústicos de acero, de 150 mm de espesor y 1150 mm de anchura, formado por cara exterior de chapa lisa, de 0,6 mm de espesor, acabado prelacado, alma aislante de lana de roca de densidad media 120 kg/m³ y cara interior de chapa lisa de 0,5 mm de espesor, conductividad térmica 0,043 W/(mK), Euroclase A2-s1, d0 de reacción al fuego según UNE-EN 13501-1, con 33 dB de índice global de reducción acústica, Rw, proporcionando una reducción del nivel global ponderado de presión de ruido aéreo de 32,5 dBA y coeficiente de absorción acústica medio 0,95, según UNE-EN ISO 354. Incluso accesorios de fijación.
Criterio de valoración económica: El precio incluye la resolución de encuentros y puntos singulares.
Incluye: Replanteo y trazado en el forjado inferior y en el superior de la línea de paramento acabado. Corte de los paneles. Colocación y fijación de los paneles.
Criterio de medición de proyecto: Superficie medida según documentación gráfica de Proyecto.
Criterio de medición de obra: Se medirá la superficie realmente ejecutada según especificaciones de Proyecto, sin duplicar esquinas ni encuentros.

| Código | Ud | Descripción | Rendimiento | Precio | Importe |
|---|---|---|---|---|---|
| mt12ppa050w | m² | Panel sándwich aislante térmico y acústico de acero, de 150 mm de espesor y 1150 mm de anchura, formado por cara exterior de chapa lisa, de 0,6 mm de espesor, acabado prelacado, alma aislante de lana de roca de densidad media 120 kg/m³ y cara interior de chapa lisa de 0,5 mm de espesor, conductividad térmica 0,043 W/(mK), Euroclase A2-s1, d0 de reacción al fuego según UNE-EN 13501-1, con 33 dB de índice global de reducción acústica, Rw, proporcionando una reducción del nivel global ponderado de presión de ruido aéreo de 32,5 dBA y coeficiente de absorción acústica medio 0,95, según UNE-EN ISO 354; para particiones. (material) | 1.05 | 62.52 | 65.646 |
| mt12ppa100b | Ud | Kit de accesorios de fijación, para paneles sándwich aislantes, en particiones. (material) | 0.2 | 9.7 | 1.940 |
| mo054 | h | Oficial 1ª montador de aislamientos. (mano de obra) | 0.159 | 23.16 | 3.682 |
| mo101 | h | Ayudante montador de aislamientos. (mano de obra) | 0.08 | 21.78 | 1.742 |
| % | % | Costes directos complementarios | 2 % | 73.010 | 1.460 |
|  |  | Costes directos |  |  | 74.470 |
