# Trasdosado directo de placas de yeso laminado con aislamiento incorporado

- Propiedad del archivo: CYPE Ingenieros S.A.
- Formato: FIEBDC-3/2016
- Programa: Generador de precios de la construcción. CYPE Ingenieros, S.A.
- Fecha: 08/03/2024
- Ámbito geográfico: Región de Murcia
- Divisa: EUR
- Costes indirectos: 3 %
- IVA: 21 %

## R Revestimientos y trasdosados

### RR Trasdosados

#### RRY De placas de yeso laminado

**RRY002** m² Trasdosado directo de placas de yeso laminado con aislamiento incorporado.
Trasdosado directo, de 57,5 mm de espesor total, con nivel de calidad del acabado Q2, formado por placa de yeso laminado con aislamiento incorporado de lana mineral de 12,5+30 mm de espesor, recibida directamente sobre el paramento vertical con pasta de agarre. Incluso pasta y cinta para el tratamiento de juntas.
Criterio de valoración económica: El precio incluye la resolución de encuentros y puntos singulares.
Incluye: Replanteo y trazado en el forjado inferior y en el superior de la línea de paramento acabado. Colocación sucesiva en el paramento de las pelladas de pasta de agarre correspondientes a cada una de las placas. Corte de las placas. Colocación sucesiva e independiente de cada una de las placas mediante pañeado. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12psg035a | kg | Pasta de agarre, según UNE-EN 14496. (material) | 4.1 | 0.43 | 1.763 |
| mt12psg241a | m² | Placa transformada de 13+30 mm de espesor formada por una placa de yeso laminado 12,5x1200x2600, BA, UNE-EN 13950 que lleva adherida una lámina de lana mineral de 90 kg/m³ de densidad. (material) | 1.05 | 20.39 | 21.410 |
| mt12psg030a | kg | Pasta de juntas, según UNE-EN 13963. (material) | 0.3 | 0.9 | 0.270 |
| mt12psg040a | m | Cinta microperforada de papel, según UNE-EN 13963. (material) | 1.6 | 0.04 | 0.064 |
| mo053 | h | Oficial 1ª montador de prefabricados interiores. (mano de obra) | 0.284 | 23.16 | 6.577 |
| mo100 | h | Ayudante montador de prefabricados interiores. (mano de obra) | 0.284 | 21.78 | 6.186 |
| % | % | Costes directos complementarios | 2 % | 36.270 | 0.725 |
|  |  | Costes directos |  |  | 36.995 |

Residuos:
- colocación: mt12psg035a Pasta de agarre, según UNE-EN 14496; factor de residuo 0.03
- colocación: mt12psg241a; factor de residuo 0.03
- colocación: mt12psg030a Pasta de juntas, según UNE-EN 13963; factor de residuo 0.03
- colocación: mt12psg040a Cinta microperforada de papel, según UNE-EN 13963; factor de residuo 0.0440299

## Recursos

**mt12psg035a** kg Pasta de agarre, según UNE-EN 14496
Datos técnicos: Coste energético 5.138 MJ; Emisión de CO2 0.246 kg; Código LER 17 08 02; Masa del elemento 1 kg; Volumen 0.001 m3
Residuos:
- embalaje: re170203 Plástico. (componente de residuo); rendimiento 0.02 kg; Código LER 17 02 03; Masa del elemento 1 kg; Volumen 0.001667 m3

**mt12psg241a** m² Placa transformada de 13+30 mm de espesor formada por una placa de yeso laminado 12,5x1200x2600
Datos técnicos: Coste energético 208.852 MJ; Emisión de CO2 5.991 kg; Código LER 17 06 04; Masa del elemento 10.5 kg; Volumen 0.0175 m3
Residuos:
- embalaje: re170203 Plástico; rendimiento 0.034 kg

**mt12psg030a** kg Pasta de juntas, según UNE-EN 13963
Datos técnicos: Coste energético 12.798 MJ; Emisión de CO2 0.436 kg; Código LER 17 08 02; Masa del elemento 1 kg; Volumen 0.001 m3
Residuos:
- embalaje: re170203 Plástico; rendimiento 0.02 kg

**mt12psg040a** m Cinta microperforada de papel, según UNE-EN 13963
Datos técnicos: Coste energético 0.004 MJ; Emisión de CO2 0.006 kg; Código LER 20 01 01; Masa del elemento 0.0067 kg; Volumen 0.000009 m3
