# Trasdosado directo de placas de yeso laminado con aislamiento incorporado. Sistema "PLADUR"

- Propiedad del archivo: CYPE Ingenieros S.A.
- Formato: FIEBDC-3/2016
- Programa: Generador de precios de la construcción. CYPE Ingenieros, S.A.
- Fecha: 08/03/2024
- Ámbito geográfico: Región de Murcia
- Divisa: EUR
- Costes indirectos: 3 %
- IVA: 21 %

## R Revestimientos y trasdosados

### RR Trasdosados

#### RRY De placas de yeso laminado

**RRY102** m² Trasdosado directo de placas de yeso laminado con aislamiento incorporado. Sistema "PLADUR".
Trasdosado directo, sistema Enairgy Standard 0,6 "PLADUR", de 35 mm de espesor total, con nivel de calidad del acabado Q2, formado por panel transformado Enairgy Standard Isopop (EPS), tipo estándar de 10+20 mm de espesor, recibido directamente sobre el paramento vertical con mortero adhesivo Enairgy MA. Incluso pasta de secado en polvo JN "PLADUR", cinta microperforada de papel "PLADUR".
Criterio de valoración económica: El precio incluye la resolución de encuentros y puntos singulares.
Incluye: Replanteo y trazado en el forjado inferior y en el superior de la línea de paramento acabado. Colocación sucesiva en el paramento de las pelladas de pasta de agarre correspondientes a cada una de las placas. Corte de las placas. Colocación sucesiva e independiente de cada una de las placas mediante pañeado. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pep012b | kg | Mortero adhesivo Enairgy MA "PLADUR", para la fijación de placas de yeso laminado con aislamiento incorporado, color gris, Euroclase A2-s1, d0 de reacción al fuego, según UNE-EN 13501-1, rango de temperatura de trabajo de 5 a 35°C, para aplicación manual, según UNE-EN 14496. (material) | 5.25 | 0.03 | 0.158 |
| mt12psp011aaaa | m² | Panel transformado, Enairgy Standard Isopop (EPS), Isopop 35, 10N 10+20 "PLADUR" formado por una placa de yeso laminado A / UNE-EN 13950 - 1200 / 2600 / 10+20 / con los bordes longitudinales afinados que lleva adherida una lámina de poliestireno expandido de 15 kg/m³ de densidad. (material) | 1.05 | 8.7 | 9.135 |
| mt12pep010pa | kg | Pasta de secado en polvo JN "PLADUR", 3A, color blanco, Euroclase A2-s1, d0 de reacción al fuego, según UNE-EN 13501-1, rango de temperatura de trabajo de 5 a 35°C, para aplicación manual con cinta de juntas, según UNE-EN 13963. (material) | 0.432 | 0.89 | 0.384 |
| mt12pip010aa | m | Cinta microperforada de papel "PLADUR", de 51 mm de anchura y 0,215 mm de espesor, según UNE-EN 13963. (material) | 1.3 | 0.04 | 0.052 |
| mo053 | h | Oficial 1ª montador de prefabricados interiores. (mano de obra) | 0.284 | 23.16 | 6.577 |
| mo100 | h | Ayudante montador de prefabricados interiores. (mano de obra) | 0.284 | 21.78 | 6.186 |
| % | % | Costes directos complementarios | 2 % | 22.492 | 0.450 |
|  |  | Costes directos |  |  | 22.942 |

Residuos:
- colocación: mt12pep012b; factor de residuo 0.0189
- colocación: mt12psp011aaaa; factor de residuo 0.018
- colocación: mt12pep010pa; factor de residuo 0.03
- colocación: mt12pip010aa Cinta microperforada de papel "PLADUR", de 51 mm de anchura y 0,215 mm de espesor, según UNE-EN 13963; factor de residuo 0.0440299

## Recursos

**mt12pep012b** kg Mortero adhesivo Enairgy MA "PLADUR"
Datos técnicos: Coste energético 6.301 MJ; Emisión de CO2 0.126 kg; Código LER 17 01 01; Masa del elemento 1 kg; Volumen 0.000667 m3
Residuos:
- embalaje: re150101 Envases de papel y cartón. (componente de residuo); rendimiento 0.011 kg; Código LER 15 01 01; Masa del elemento 1 kg; Volumen 0.001333 m3
- embalaje: re170201 Madera. (componente de residuo); rendimiento 0.018 kg; Código LER 17 02 01; Masa del elemento 1 kg; Volumen 0.000909 m3

**mt12psp011aaaa** m² Panel transformado
Datos técnicos: Coste energético 174.480 MJ; Emisión de CO2 6.054 kg; Código LER 17 08 02; Masa del elemento 7.1 kg; Volumen 0.0071 m3
Residuos:
- embalaje: re170203 Plástico. (componente de residuo); rendimiento 0.004 kg; Código LER 17 02 03; Masa del elemento 1 kg; Volumen 0.001667 m3

**mt12pep010pa** kg Pasta de secado en polvo JN "PLADUR"
Datos técnicos: Coste energético 6.828 MJ; Emisión de CO2 0.286 kg; Código LER 17 08 02; Masa del elemento 1 kg; Volumen 0.001 m3
Residuos:
- embalaje: re170203 Plástico; rendimiento 0.02 kg

**mt12pip010aa** m Cinta microperforada de papel "PLADUR", de 51 mm de anchura y 0,215 mm de espesor, según UNE-EN 13963
Datos técnicos: Coste energético 0.004 MJ; Emisión de CO2 0.006 kg; Código LER 20 01 01; Masa del elemento 0.0067 kg; Volumen 0.000009 m3
