# Pavimento continuo interior decorativo de terrazo "in situ", con mortero a base de resina epoxi

- Propiedad del archivo: CYPE Ingenieros S.A.
- Formato: FIEBDC-3/2016
- Programa: Generador de precios de la construcción. CYPE Ingenieros, S.A.
- Fecha: 08/03/2024
- Ámbito geográfico: Región de Murcia
- Divisa: EUR
- Costes indirectos: 3 %
- IVA: 21 %

## R Revestimientos y trasdosados

### RS Pavimentos

#### RSC De terrazo

**RSC100** m² Pavimento continuo interior decorativo de terrazo "in situ", con mortero a base de resina epoxi.
Precio: 0
Pavimento continuo interior decorativo de terrazo "in situ", de 8 mm de espesor, resistencia al deslizamiento 35
