# Pavimento de corcho deportivo indoor, punto-elástico multiusos. Sistema Bio Sport "BIOVALSURO"

- Propiedad del archivo: CYPE Ingenieros S.A.
- Formato: FIEBDC-3/2016
- Programa: Generador de precios de la construcción. CYPE Ingenieros, S.A.
- Fecha: 08/03/2024
- Ámbito geográfico: Región de Murcia
- Divisa: EUR
- Costes indirectos: 3 %
- IVA: 21 %

## R Revestimientos y trasdosados

### RS Pavimentos

#### RSH Deportivos indoor

**RSH070** m² Pavimento de corcho deportivo indoor, punto-elástico multiusos. Sistema Bio Sport "BIOVALSURO".
Pavimento de corcho deportivo indoor, punto-elástico multiusos según UNE-EN 14904, Bio Sport "BIOVALSURO", de losetas de corcho de 6 mm de espesor, color a elegir, acabado con barniz al agua, resistencia al deslizamiento en condiciones secas según UNE-EN 14904 entre 80 y 110, peso 3,30 kg/m², Euroclase Bfl-s1 de reacción al fuego según UNE-EN 13501-1. COLOCACIÓN: con adhesivo de contacto, sobre una base soporte sin riesgo de humedad ascendente.
Criterio de valoración económica: El precio no incluye la base soporte ni el marcado y ejecución de las líneas de juego.
Incluye: Replanteo. Aplicación del adhesivo. Colocación del pavimento. Limpieza final.
Criterio de medición de proyecto: Superficie útil, medida según documentación gráfica de Proyecto, deduciendo los huecos de superficie mayor de 1 m².
Criterio de medición de obra: Se medirá la superficie realmente ejecutada según especificaciones de Proyecto, deduciendo los huecos de superficie mayor de 1 m².

| Código | Ud | Descripción | Rendimiento | Precio | Importe |
|---|---|---|---|---|---|
| mt18pdc020a | m² | Pavimento de corcho deportivo indoor, punto-elástico multiusos según UNE-EN 14904, Bio Sport "BIOVALSURO", de losetas de corcho de 6 mm de espesor, color a elegir, acabado con barniz al agua, resistencia al deslizamiento en condiciones secas según UNE-EN 14904 entre 80 y 110, peso 3,3 kg/m², Euroclase Bfl-s1 de reacción al fuego según UNE-EN 13501-1. (material) | 1 | 37.68 | 37.680 |
| mt18mva070 | l | Adhesivo, con clase de durabilidad D3 según UNE-EN 204. (material) | 0.763 | 3.59 | 2.739 |
| mo011 | h | Oficial 1ª montador. (mano de obra) | 0.451 | 23.16 | 10.445 |
| mo080 | h | Ayudante montador. (mano de obra) | 0.451 | 21.78 | 9.823 |
| % | % | Costes directos complementarios | 2 % | 60.687 | 1.214 |
|  |  | Costes directos |  |  | 61.901 |

Residuos:
- colocación: mt18mva070 Adhesivo, con clase de durabilidad D3 según UNE-EN 204; factor de residuo 0.06

## Recursos

**mt18mva070** l Adhesivo, con clase de durabilidad D3 según UNE-EN 204
Datos técnicos: Coste energético 0.413 MJ; Emisión de CO2 0.021 kg; Código LER 17 09 04; Masa del elemento 1.2 kg; Volumen 0.0008 m3
Residuos:
- embalaje: re150104 Envases metálicos. (componente de residuo); rendimiento 0.042 kg; Código LER 15 01 04; Masa del elemento 1 kg; Volumen 0.001667 m3
