# Revestimiento de pavimento decorativo, sistema Mapefloor Comfort System AL "MAPEI SPAIN"

- Propiedad del archivo: CYPE Ingenieros S.A.
- Formato: FIEBDC-3/2016
- Programa: Generador de precios de la construcción. CYPE Ingenieros, S.A.
- Fecha: 08/03/2024
- Ámbito geográfico: Región de Murcia
- Divisa: EUR
- Costes indirectos: 3 %
- IVA: 21 %

## R Revestimientos y trasdosados

### RS Pavimentos

#### RSI Sistemas de pavimentos industriales y decorativos

**RSI320** m² Revestimiento de pavimento decorativo, sistema Mapefloor Comfort System AL "MAPEI SPAIN".
Revestimiento de pavimento decorativo, de 2 mm de espesor, realizado sobre base de hormigón endurecido, con el sistema Mapefloor Comfort System AL "MAPEI SPAIN", apto para superficies decorativas en locales públicos, mediante la aplicación sucesiva de: imprimación bicomponente a base de resina epoxi, Primer SN "MAPEI SPAIN" (0,7 kg/m²), mezclada con arena de cuarzo Quarzo 0,5, "MAPEI SPAIN" (0,14 kg/m²), espolvoreada superficialmente con arena de cuarzo Quarzo 0,5, "MAPEI SPAIN" (0,85 kg/m²); capa base con revestimiento elástico autonivelante de dos componentes, Mapefloor PU 461 "MAPEI SPAIN", a base de resina de poliuretano y pigmentos, color a elegir de la carta RAL; resistente a los rayos ultravioleta, con muy bajo contenido de sustancias orgánicas volátiles (VOC) (2,8 kg/m²); y capa de acabado con revestimiento de dos componentes, Mapefloor Finish 58 W "MAPEI SPAIN", transparente, a base de poliuretano alifático en dispersión acuosa (0,15 kg/m²).
Criterio de valoración económica: El precio no incluye la superficie soporte, la capa de acabado ni la ejecución y el sellado de las juntas.
Incluye: Limpieza de la superficie soporte. Replanteo de las juntas y paños de trabajo. Aplicación de la imprimación. Espolvoreo con árido. Aplicación de la capa base. Aplicación de la capa de acabado. Limpieza final del pavimento.
Criterio de medición de proyecto: Superficie medida en proyección horizontal, según documentación gráfica de Proyecto.
Criterio de medición de obra: Se medirá, en proyección horizontal, la superficie realmente ejecutada según especificaciones de Proyecto.

| Código | Ud | Descripción | Rendimiento | Precio | Importe |
|---|---|---|---|---|---|
| mt47adm010a | kg | Imprimación bicomponente a base de resina epoxi, Primer SN "MAPEI SPAIN". (material) | 0.7 | 10.69 | 7.483 |
| mt01adm010b | kg | Arena de cuarzo Quarzo 0,5, "MAPEI SPAIN", de 0,50 mm de diámetro. (material) | 0.99 | 0.88 | 0.871 |
| mt47adm080a | kg | Revestimiento elástico autonivelante de dos componentes, Mapefloor PU 461 "MAPEI SPAIN", a base de resina de poliuretano y pigmentos, color a elegir de la carta RAL; resistente a los rayos ultravioleta, con muy bajo contenido de sustancias orgánicas volátiles (VOC). (material) | 2.8 | 26.28 | 73.584 |
| mt47adm090a | kg | Revestimiento de dos componentes, Mapefloor Finish 58 W "MAPEI SPAIN", transparente, a base de poliuretano alifático en dispersión acuosa. (material) | 0.15 | 29.07 | 4.361 |
| mo121 | h | Oficial 1ª aplicador de pavimentos industriales. (mano de obra) | 0.378 | 22.53 | 8.516 |
| mo122 | h | Ayudante aplicador de pavimentos industriales. (mano de obra) | 0.378 | 21.78 | 8.233 |
| % | % | Costes directos complementarios | 2 % | 103.048 | 2.061 |
|  |  | Costes directos |  |  | 105.109 |

Residuos:
- colocación: mt47adm010a Imprimación bicomponente a base de resina epoxi, Primer SN "MAPEI SPAIN"; factor de residuo 0.03
- colocación: mt01adm010b Arena de cuarzo Quarzo 0,5, "MAPEI SPAIN", de 0,50 mm de diámetro; factor de residuo 0.003
- colocación: mt47adm080a; factor de residuo 0.03
- colocación: mt47adm090a; factor de residuo 0.03

## Recursos

**mt47adm010a** kg Imprimación bicomponente a base de resina epoxi, Primer SN "MAPEI SPAIN"
Datos técnicos: Coste energético 86.761 MJ; Emisión de CO2 3.294 kg; Código LER 17 09 04; Masa del elemento 1 kg; Volumen 0.000667 m3
Residuos:
- embalaje: re170203 Plástico. (componente de residuo); rendimiento 0.003 kg; Código LER 17 02 03; Masa del elemento 1 kg; Volumen 0.001667 m3

**mt01adm010b** kg Arena de cuarzo Quarzo 0,5, "MAPEI SPAIN", de 0,50 mm de diámetro
Datos técnicos: Coste energético 0.075 MJ; Emisión de CO2 0.004 kg; Código LER 01 04 08; Masa del elemento 1 kg; Volumen 0.000667 m3

**mt47adm080a** kg Revestimiento elástico autonivelante de dos componentes
Datos técnicos: Coste energético 144.471 MJ; Emisión de CO2 7.014 kg; Código LER 17 09 04; Masa del elemento 1 kg; Volumen 0.000667 m3
Residuos:
- embalaje: re170203 Plástico; rendimiento 0.003 kg

**mt47adm090a** kg Revestimiento de dos componentes
Datos técnicos: Coste energético 144.209 MJ; Emisión de CO2 7.002 kg; Código LER 17 09 04; Masa del elemento 1 kg; Volumen 0.000667 m3
Residuos:
- embalaje: re150104 Envases metálicos. (componente de residuo); rendimiento 0.003 kg; Código LER 15 01 04; Masa del elemento 1 kg; Volumen 0.001667 m3
