# Revestimiento de pavimento industrial, sistema Mapefloor CPU+/RT "MAPEI SPAIN"

- Propiedad del archivo: CYPE Ingenieros S.A.
- Formato: FIEBDC-3/2016
- Programa: Generador de precios de la construcción. CYPE Ingenieros, S.A.
- Fecha: 08/03/2024
- Ámbito geográfico: Región de Murcia
- Divisa: EUR
- Costes indirectos: 3 %
- IVA: 21 %

## R Revestimientos y trasdosados

### RS Pavimentos

#### RSI Sistemas de pavimentos industriales y decorativos

**RSI300** m² Revestimiento de pavimento industrial, sistema Mapefloor CPU+/RT "MAPEI SPAIN".
Revestimiento de pavimento industrial, de 6 mm de espesor, realizado sobre base de hormigón endurecido, con el sistema Mapefloor CPU+/RT "MAPEI SPAIN", apto para industrias con solicitaciones químicas, mediante la aplicación sucesiva de: capa compuesta por una mezcla de mortero tricomponente, Mapefloor CPU+/RT "MAPEI SPAIN", CT - C50 - F10 - AR0,5, según UNE-EN 13813, a base de resina de poliuretano, áridos seleccionados y cemento, incoloro y pigmento en pasta, Mapecolor CPU+ "MAPEI SPAIN", color gris (12,12 kg/m²).
Criterio de valoración económica: El precio no incluye la superficie soporte ni la ejecución y el sellado de las juntas.
Incluye: Limpieza de la superficie soporte. Replanteo de las juntas y paños de trabajo. Aplicación de la capa de mortero. Limpieza final del pavimento.
Criterio de medición de proyecto: Superficie medida en proyección horizontal, según documentación gráfica de Proyecto.
Criterio de medición de obra: Se medirá, en proyección horizontal, la superficie realmente ejecutada según especificaciones de Proyecto.

| Código | Ud | Descripción | Rendimiento | Precio | Importe |
|---|---|---|---|---|---|
| mt47adm065a | kg | Mortero tricomponente, Mapefloor CPU+/RT "MAPEI SPAIN", CT - C50 - F10 - AR0,5, según UNE-EN 13813, a base de resina de poliuretano, áridos seleccionados y cemento, incoloro. (material) | 12 | 4.79 | 57.480 |
| mt47adm007a | Ud | Pigmento en pasta, Mapecolor CPU+ "MAPEI SPAIN", color gris, de 0,23 kg. (material) | 0.52 | 8.78 | 4.566 |
| mo121 | h | Oficial 1ª aplicador de pavimentos industriales. (mano de obra) | 0.398 | 22.53 | 8.967 |
| mo122 | h | Ayudante aplicador de pavimentos industriales. (mano de obra) | 0.398 | 21.78 | 8.668 |
| % | % | Costes directos complementarios | 2 % | 79.681 | 1.594 |
|  |  | Costes directos |  |  | 81.275 |

Residuos:
- colocación: mt47adm065a; factor de residuo 0.044311

## Recursos

**mt47adm065a** kg Mortero tricomponente
Datos técnicos: Coste energético 15.053 MJ; Emisión de CO2 0.575 kg; Código LER 17 09 04; Masa del elemento 1 kg; Volumen 0.000667 m3
Residuos:
- embalaje: re170203 Plástico. (componente de residuo); rendimiento 0.003 kg; Código LER 17 02 03; Masa del elemento 1 kg; Volumen 0.001667 m3
