# Sellado de junta en pavimento continuo de hormigón, con perfil preformado

- Propiedad del archivo: CYPE Ingenieros S.A.
- Formato: FIEBDC-3/2016
- Programa: Generador de precios de la construcción. CYPE Ingenieros, S.A.
- Fecha: 03/10/2024
- Ámbito geográfico: Región de Murcia
- Divisa: EUR
- Costes indirectos: 3 %
- IVA: 21 %

## R Revestimientos y trasdosados

### RS Pavimentos

#### RSN Juntas en pavimentos continuos de hormigón

**RSN131** m Sellado de junta en pavimento continuo de hormigón, con perfil preformado.
Sellado de junta intermedia de entre 15 y 24 mm de anchura y 40 mm de profundidad, en pavimento continuo de hormigón, con perfil preformado compuesto por dos perfiles de acero inoxidable AISI 304, entre los que se coloca un perfil de neopreno compresible hasta un 50%.
Incluye: Limpieza y preparación del interior de la junta. Corte y colocación del perfil.
Criterio de medición de proyecto: Longitud medida según documentación gráfica de Proyecto.
Criterio de medición de obra: Se medirá la longitud realmente ejecutada según especificaciones de Proyecto.

| Código | Ud | Descripción | Rendimiento | Precio | Importe |
|---|---|---|---|---|---|
| mt18wwe040d | Ud | Perfil preformado para sellado de juntas intermedias de entre 15 y 24 mm de anchura y 40 mm de profundidad, en pavimentos continuos de hormigón, compuesto por dos perfiles de acero inoxidable AISI 304, entre los que se coloca un perfil de neopreno compresible hasta un 50%. (material) | 1.05 | 2.55 | 2.678 |
| mo020 | h | Oficial 1ª construcción. (mano de obra) | 0.1 | 22.53 | 2.253 |
| % | % | Costes directos complementarios | 2 % | 4.931 | 0.099 |
|  |  | Costes directos |  |  | 5.030 |
