# Junta de dilatación en pavimento continuo de hormigón, con perfil preformado

- Propiedad del archivo: CYPE Ingenieros S.A.
- Formato: FIEBDC-3/2016
- Programa: Generador de precios de la construcción. CYPE Ingenieros, S.A.
- Fecha: 08/03/2024
- Ámbito geográfico: Región de Murcia
- Divisa: EUR
- Costes indirectos: 3 %
- IVA: 21 %

## R Revestimientos y trasdosados

### RS Pavimentos

#### RSN Juntas en pavimentos continuos de hormigón

**RSN105** m Junta de dilatación en pavimento continuo de hormigón, con perfil preformado.
Junta de dilatación en pavimento continuo de hormigón, con perfil preformado de 125 mm de altura, compuesto por dos perfiles de acero galvanizado, unidos entre sí, entre los que se coloca espuma de poliestireno. Incluso pies de anclaje y elementos de fijación.
Incluye: Replanteo de la junta. Corte y colocación del perfil en el elemento a hormigonar. Ejecución de las uniones entre perfiles. Resolución de encuentros. Fijación y ajuste de los perfiles.
Criterio de medición de proyecto: Longitud medida según documentación gráfica de Proyecto.
Criterio de medición de obra: Se medirá la longitud realmente ejecutada según especificaciones de Proyecto.

| Código | Ud | Descripción | Rendimiento | Precio | Importe |
|---|---|---|---|---|---|
| mt18wwe015a | m | Perfil preformado de 125 mm de altura, compuesto por dos perfiles de acero galvanizado, unidos entre sí, entre los que se coloca espuma de poliestireno, para la formación de juntas de dilatación en pavimento continuo de hormigón; con pies de anclaje y elementos de fijación. (material) | 1.05 | 48.02 | 50.421 |
| mo020 | h | Oficial 1ª construcción. (mano de obra) | 0.05 | 22.53 | 1.127 |
| mo113 | h | Peón ordinario construcción. (mano de obra) | 0.05 | 21.19 | 1.060 |
| % | % | Costes directos complementarios | 2 % | 52.608 | 1.052 |
|  |  | Costes directos |  |  | 53.660 |

Residuos:
- colocación: mt18wwe015a; factor de residuo 0.0053

## Recursos

**mt18wwe015a** m Perfil preformado de 125 mm de altura
Datos técnicos: Coste energético 173.965 MJ; Emisión de CO2 17.702 kg; Código LER 17 04 05; Masa del elemento 6.9 kg; Volumen 0.003286 m3
Residuos:
- embalaje: re170203 Plástico. (componente de residuo); rendimiento 0.008 kg; Código LER 17 02 03; Masa del elemento 1 kg; Volumen 0.001667 m3
