# Junta de construcción en pavimento continuo de hormigón, con perfil preformado

- Propiedad del archivo: CYPE Ingenieros S.A.
- Formato: FIEBDC-3/2016
- Programa: Generador de precios de la construcción. CYPE Ingenieros, S.A.
- Fecha: 08/03/2024
- Ámbito geográfico: Región de Murcia
- Divisa: EUR
- Costes indirectos: 3 %
- IVA: 21 %

## R Revestimientos y trasdosados

### RS Pavimentos

#### RSN Juntas en pavimentos continuos de hormigón

**RSN120** m Junta de construcción en pavimento continuo de hormigón, con perfil preformado.
Junta de construcción, en pavimento continuo de hormigón, con perfil hueco de PVC rígido, de sección triangular, de 40 mm de altura. Incluso tacos de plástico para su acoplamiento.
Incluye: Replanteo de la junta. Corte y colocación del perfil en el elemento a hormigonar. Ejecución de las uniones entre perfiles. Resolución de encuentros. Fijación y ajuste de los perfiles.
Criterio de medición de proyecto: Longitud medida según documentación gráfica de Proyecto.
Criterio de medición de obra: Se medirá la longitud realmente ejecutada según especificaciones de Proyecto.

| Código | Ud | Descripción | Rendimiento | Precio | Importe |
|---|---|---|---|---|---|
| mt18acc060a | m | Perfil hueco de PVC rígido, de sección triangular, de 40 mm de altura, para la formación de juntas en pavimento continuo de hormigón; con tacos de plástico para su acoplamiento. (material) | 1.05 | 1.39 | 1.460 |
| mo020 | h | Oficial 1ª construcción. (mano de obra) | 0.1 | 22.53 | 2.253 |
| mo113 | h | Peón ordinario construcción. (mano de obra) | 0.1 | 21.19 | 2.119 |
| % | % | Costes directos complementarios | 2 % | 5.832 | 0.117 |
|  |  | Costes directos |  |  | 5.949 |

Residuos:
- colocación: mt18acc060a; factor de residuo 0.08

## Recursos

**mt18acc060a** m Perfil hueco de PVC rígido
Datos técnicos: Coste energético 16.647 MJ; Emisión de CO2 1.155 kg; Código LER 17 02 03; Masa del elemento 0.251 kg; Volumen 0.000418 m3
Residuos:
- embalaje: re170201 Madera. (componente de residuo); rendimiento 0.04 kg; Código LER 17 02 01; Masa del elemento 1 kg; Volumen 0.000909 m3
- embalaje: re170203 Plástico. (componente de residuo); rendimiento 0.001 kg; Código LER 17 02 03; Masa del elemento 1 kg; Volumen 0.001667 m3
