# Tratamiento de acabado superficial en obra de pavimento interior de mármol

- Propiedad del archivo: CYPE Ingenieros S.A.
- Formato: FIEBDC-3/2016
- Programa: Generador de precios de la construcción. CYPE Ingenieros, S.A.
- Fecha: 08/03/2024
- Ámbito geográfico: Región de Murcia
- Divisa: EUR
- Costes indirectos: 3 %
- IVA: 21 %

## R Revestimientos y trasdosados

### RS Pavimentos

#### RSP De piedra natural

**RSP030** m² Tratamiento de acabado superficial en obra de pavimento interior de mármol.
Pulido y abrillantado mecánicos en obra de pavimento interior de mármol, mediante extendido de lechada coloreada con la misma tonalidad de las baldosas; desbastado o rebaje, con una muela de 60, según el tipo de piedra natural y el estado en que se encuentre el pavimento; planificado o pulido basto, con abrasivo de grano 120; extendido de una nueva lechada de las mismas características que la primera; planificado o pulido basto, con abrasivo de grano 120; y abrillantado con muelas de 400 o superior, previa aplicación de líquido cristalizador.
Incluye: Preparación y extendido de la lechada. Desbastado o rebaje. Planificado o pulido basto. Extendido de nueva lechada. Afinado. Repaso de los rincones de difícil acceso, con pulidora de mano o fija. Lavado del pavimento. Evacuación de las aguas sucias. Protección del pavimento. Abrillantado. Retirada y acopio de los restos generados. Carga de los restos generados sobre camión o contenedor.
Criterio de medición de proyecto: Superficie medida según documentación gráfica de Proyecto.
Criterio de medición de obra: Se medirá la superficie realmente ejecutada según especificaciones de Proyecto.

| Código | Ud | Descripción | Rendimiento | Precio | Importe |
|---|---|---|---|---|---|
| mt18tsm110a | l | Líquido cristalizador, de color blanco, con pH de 2,5, para tratamiento superficial de cristalizado y abrillantado, en pavimentos de piedra natural o de terrazo. (material) | 0.125 | 20.37 | 2.546 |
| mt18bmn030a | kg | Lechada coloreada con la misma tonalidad de las baldosas, para pavimento de mármol. (material) | 1.25 | 1.15 | 1.438 |
| mq08war150 | h | Pulidora para pavimentos de piedra natural o de terrazo, compuesta por platos giratorios a los que se acoplan una serie de muelas abrasivas, refrigeradas con agua. (maquinaria) | 0.22 | 4.65 | 1.023 |
| mq08war155 | h | Abrillantadora para el cristalizado o el abrillantado de pavimentos de piedra natural o de terrazo, con plato de lana de acero o esponja sintética. (maquinaria) | 0.12 | 2.41 | 0.289 |
| mo037 | h | Oficial 1ª pulidor de pavimentos. (mano de obra) | 0.348 | 22.53 | 7.840 |
| mo075 | h | Ayudante pulidor de pavimentos. (mano de obra) | 0.05 | 21.78 | 1.089 |
| % | % | Costes directos complementarios | 2 % | 14.225 | 0.285 |
|  |  | Costes directos |  |  | 14.510 |

Residuos:
- colocación: mt18bmn030a Lechada coloreada con la misma tonalidad de las baldosas, para pavimento de mármol; factor de residuo 0.03875

## Recursos

**mt18bmn030a** kg Lechada coloreada con la misma tonalidad de las baldosas, para pavimento de mármol
Datos técnicos: Coste energético 0.262 MJ; Emisión de CO2 0.013 kg; Código LER 17 09 04; Masa del elemento 1 kg; Volumen 0.000667 m3
Residuos:
- embalaje: re170203 Plástico. (componente de residuo); rendimiento 0.003 kg; Código LER 17 02 03; Masa del elemento 1 kg; Volumen 0.001667 m3
