# Revestimiento con mortero de cal. Sistema Mape-Antique "MAPEI SPAIN"

- Propiedad del archivo: CYPE Ingenieros S.A.
- Formato: FIEBDC-3/2016
- Programa: Generador de precios de la construcción. CYPE Ingenieros, S.A.
- Fecha: 03/10/2024
- Ámbito geográfico: Región de Murcia
- Divisa: EUR
- Costes indirectos: 3 %
- IVA: 21 %

## R Revestimientos y trasdosados

### RU Sistemas de revestimiento con morteros industriales para revoco y enlucido

#### RUC Morteros de cal

**RUC031** m² Revestimiento con mortero de cal. Sistema Mape-Antique "MAPEI SPAIN".
Revestimiento con mortero de cal, sobre soporte de fábrica cerámica, sistema Mape-Antique "MAPEI SPAIN". CAPA BASE: aplicación manual de mortero de cal hidráulica natural transpirable, Mape-Antique Intonaco NHL "MAPEI SPAIN", color avellana claro, de 20 mm de espesor, en una capa, maestreado, con acabado fratasado. CAPA DE ACABADO: aplicación manual de mortero de cal, Mape-Antique FC Civile "MAPEI SPAIN", tipo GP CSIV W2, según UNE-EN 998-1, color blanco, de 2 mm de espesor, en una capa, con acabado fratasado.
Incluye: Aplicación de la capa base. Aplicación de la capa de acabado.
Criterio de medición de proyecto: Superficie medida según documentación gráfica de Proyecto.
Criterio de medición de obra: Se medirá la superficie realmente ejecutada según especificaciones de Proyecto.

| Código | Ud | Descripción | Rendimiento | Precio | Importe |
|---|---|---|---|---|---|
| mt08aaa010a | m³ | Agua. (material) | 0.001 | 1.5 | 0.002 |
| mt28mmr040c | kg | Mortero de cal hidráulica natural transpirable, tipo GP CSII W0, según UNE-EN 998-1, para uso en interiores o en exteriores, Mape-Antique Intonaco NHL "MAPEI SPAIN", color avellana claro, compuesto por cal hidráulica natural, tipo NHL 3,5, según UNE-EN 459-1, áridos seleccionados y aditivos, suministrado en sacos. (material) | 29 | 0.47 | 13.630 |
| mt28mmr020e | kg | Mortero de cal, Mape-Antique FC Civile "MAPEI SPAIN", tipo GP CSIV W2, según UNE-EN 998-1, color blanco, compuesto por cal hidráulica natural, tipo NHL 3,5, según UNE-EN 459-1, puzolanas, áridos seleccionados y aditivos, con muy bajo contenido de sustancias orgánicas volátiles (VOC), permeable al vapor de agua, como capa de acabado, para reparación de paramentos con humedades o manchas salinas. (material) | 2.8 | 0.72 | 2.016 |
| mo039 | h | Oficial 1ª revocador. (mano de obra) | 0.955 | 22.53 | 21.516 |
| mo079 | h | Ayudante revocador. (mano de obra) | 0.955 | 21.78 | 20.800 |
| % | % | Costes directos complementarios | 2 % | 57.964 | 1.159 |
|  |  | Costes directos |  |  | 59.123 |

Residuos:
- colocación: mt28mmr040c; factor de residuo 0.0198
- colocación: mt28mmr020e; factor de residuo 0.01617

## Recursos

**mt08aaa010a** m³ Agua
Datos técnicos: Coste energético 60.000 MJ; Emisión de CO2 30.000 kg

**mt28mmr040c** kg Mortero de cal hidráulica natural transpirable
Datos técnicos: Coste energético 4.265 MJ; Emisión de CO2 0.258 kg; Código LER 17 01 01; Masa del elemento 1 kg; Volumen 0.000667 m3
Residuos:
- embalaje: re150101 Envases de papel y cartón. (componente de residuo); rendimiento 0.009 kg; Código LER 15 01 01; Masa del elemento 1 kg; Volumen 0.001333 m3

**mt28mmr020e** kg Mortero de cal, Mape-Antique FC Civile "MAPEI SPAIN"
Datos técnicos: Coste energético 4.266 MJ; Emisión de CO2 0.259 kg; Código LER 17 01 01; Masa del elemento 1 kg; Volumen 0.000667 m3
Residuos:
- embalaje: re150101 Envases de papel y cartón; rendimiento 0.01 kg
