# Revestimiento con mortero de cal. Sistema Biocalce "KERAKOLL"

- Propiedad del archivo: CYPE Ingenieros S.A.
- Formato: FIEBDC-3/2016
- Programa: Generador de precios de la construcción. CYPE Ingenieros, S.A.
- Fecha: 03/10/2024
- Ámbito geográfico: Región de Murcia
- Divisa: EUR
- Costes indirectos: 3 %
- IVA: 21 %

## R Revestimientos y trasdosados

### RU Sistemas de revestimiento con morteros industriales para revoco y enlucido

#### RUC Morteros de cal

**RUC041** m² Revestimiento con mortero de cal. Sistema Biocalce "KERAKOLL".
Revestimiento con mortero de cal, sobre soporte de sillería, sistema Biocalce "KERAKOLL". CAPA BASE: aplicación manual de mortero de cal, tipo GP CSII W1, según UNE-EN 998-1, Biocalce Enfoscado "KERAKOLL", de 12 mm de espesor, en dos capas, maestreado, con acabado fratasado. CAPA DE ALISADO: aplicación manual de mortero de cal Biocalce Revoco Fino "KERAKOLL", de 2 mm de espesor, con acabado fratasado. CAPA DE ACABADO: aplicación manual de dos manos de pintura, Kerakover Silox Pittura "KERAKOLL", ambas diluidas con un 20 a 30% de agua; previa aplicación de una mano de imprimación, Kerakover Silox Primer "KERAKOLL".
Incluye: Colocación de reglones y lienzas. Colocación de tientos. Formación de maestras. Aplicación de la capa base. Alisado final de la superficie. Aplicación de la mano de fondo. Aplicación de las manos de acabado.
Criterio de medición de proyecto: Superficie medida según documentación gráfica de Proyecto.
Criterio de medición de obra: Se medirá la superficie realmente ejecutada según especificaciones de Proyecto.

| Código | Ud | Descripción | Rendimiento | Precio | Importe |
|---|---|---|---|---|---|
| mt08aaa010a | m³ | Agua. (material) | 0.006 | 1.5 | 0.009 |
| mt28mkr050a | kg | Mortero de cal, tipo GP CSII W1, según UNE-EN 998-1, para uso en interiores o en exteriores, Biocalce Enfoscado "KERAKOLL", compuesto por cal hidráulica natural, tipo NHL 3,5, puzolanas y arenas de sílice y de mármol blanco, con muy bajo contenido de sustancias orgánicas volátiles (VOC), para aplicar mediante proyección mecánica. (material) | 31.2 | 0.53 | 16.536 |
| mt28mkr030a | kg | Mortero de cal Biocalce Revoco Fino "KERAKOLL", compuesto por cal hidráulica natural, tipo NHL 3,5, arena de sílice y polvo de mármol blanco, aplicado manualmente, con muy bajo contenido de sustancias orgánicas volátiles (VOC), para aplicar con llana. (material) | 3.2 | 0.71 | 2.272 |
| mt27pik005a | l | Imprimación, Kerakover Silox Primer "KERAKOLL", a base de copolímeros acrílicos y siloxanos, para aplicar con brocha, rodillo o pistola. (material) | 0.15 | 9.61 | 1.442 |
| mt27pik010e | l | Pintura para interior y exterior, Kerakover Silox Pittura "KERAKOLL", a base de copolímeros acrílicos y siloxanos, color blanco, acabado mate, textura lisa, antimoho, impermeable al agua de lluvia, permeable al vapor de agua y resistente a los rayos UV y a los álcalis; para aplicar con brocha, rodillo o pistola. (material) | 0.175 | 19.91 | 3.484 |
| mo039 | h | Oficial 1ª revocador. (mano de obra) | 0.592 | 22.53 | 13.338 |
| mo079 | h | Ayudante revocador. (mano de obra) | 0.592 | 21.78 | 12.894 |
| mo038 | h | Oficial 1ª pintor. (mano de obra) | 0.124 | 22.53 | 2.794 |
| mo076 | h | Ayudante pintor. (mano de obra) | 0.124 | 21.78 | 2.701 |
| % | % | Costes directos complementarios | 2 % | 55.470 | 1.109 |
|  |  | Costes directos |  |  | 56.579 |

Residuos:
- colocación: mt28mkr050a; factor de residuo 0.019312
- colocación: mt28mkr030a; factor de residuo 0.016381
- colocación: mt27pik005a; factor de residuo 0.037911
- colocación: mt27pik010e; factor de residuo 0.0275

## Recursos

**mt08aaa010a** m³ Agua
Datos técnicos: Coste energético 60.000 MJ; Emisión de CO2 30.000 kg

**mt28mkr050a** kg Mortero de cal, tipo GP CSII W1
Datos técnicos: Coste energético 4.265 MJ; Emisión de CO2 0.258 kg; Código LER 17 01 01; Masa del elemento 1 kg; Volumen 0.000667 m3
Residuos:
- embalaje: re150101 Envases de papel y cartón. (componente de residuo); rendimiento 0.009 kg; Código LER 15 01 01; Masa del elemento 1 kg; Volumen 0.001333 m3

**mt28mkr030a** kg Mortero de cal Biocalce Revoco Fino "KERAKOLL"
Datos técnicos: Coste energético 4.176 MJ; Emisión de CO2 0.249 kg; Código LER 17 01 01; Masa del elemento 1 kg; Volumen 0.000667 m3
Residuos:
- embalaje: re150101 Envases de papel y cartón; rendimiento 0.01 kg

**mt27pik005a** l Imprimación, Kerakover Silox Primer "KERAKOLL"
Datos técnicos: Coste energético 75.809 MJ; Emisión de CO2 2.887 kg; Código LER 17 09 04; Masa del elemento 1 kg; Volumen 0.000667 m3
Residuos:
- embalaje: re150104 Envases metálicos. (componente de residuo); rendimiento 0.058 kg; Código LER 15 01 04; Masa del elemento 1 kg; Volumen 0.001667 m3

**mt27pik010e** l Pintura para interior y exterior
Datos técnicos: Coste energético 43.524 MJ; Emisión de CO2 2.151 kg; Código LER 08 01 11; Masa del elemento 1.49 kg; Volumen 0.001656 m3
Residuos:
- embalaje: re170203 Plástico. (componente de residuo); rendimiento 0.032 kg; Código LER 17 02 03; Masa del elemento 1 kg; Volumen 0.001667 m3
