# Revestimiento con mortero de cal sin aditivos. Sistema "CUMEN"

- Propiedad del archivo: CYPE Ingenieros S.A.
- Formato: FIEBDC-3/2016
- Programa: Generador de precios de la construcción. CYPE Ingenieros, S.A.
- Fecha: 03/10/2024
- Ámbito geográfico: Región de Murcia
- Divisa: EUR
- Costes indirectos: 3 %
- IVA: 21 %

## R Revestimientos y trasdosados

### RU Sistemas de revestimiento con morteros industriales para revoco y enlucido

#### RUL Morteros naturales de cal sin aditivos

**RUL011** m² Revestimiento con mortero de cal sin aditivos. Sistema "CUMEN".
Revestimiento con mortero de cal sin aditivos, sobre soporte de entramado ligero de madera y paja, sistema "CUMEN". CAPA DE ADHERENCIA: una primera capa de lechada fluida, tipo CL 90-S ML, a base de cal aérea hidratada, "CUMEN", con una relación agua/cal de 2,7 dosificada en peso y 300 kg/m³ de cal y una segunda capa de pasta de cal, tipo CL 90-S PL, a base de cal aérea hidratada, "CUMEN", con una relación agua/cal de 2 dosificada en peso y 350 kg/m³ de cal. CAPA BASE: aplicación manual de revoco de mortero natural de cal sin aditivos, Mortero Cal Base "CUMEN", tipo GP CSII W1, según UNE-EN 998-1, de color Natural, de 15 mm de espesor, maestreado, con acabado rugoso. CAPA DE ACABADO: aplicación manual de revoco de mortero natural de cal sin aditivos, Mortero Cal Fino "CUMEN", tipo CR CSII W1, según UNE-EN 998-1, de color Blanco Romano, de 7 mm de espesor, con acabado fratasado.
Incluye: Preparación de la lechada. Aplicación de la lechada sobre el soporte. Preparación de la pasta. Aplicación de la pasta. Aplicación de la capa base. Aplicación de la capa de acabado. Curado del mortero.
Criterio de medición de proyecto: Superficie medida según documentación gráfica de Proyecto.
Criterio de medición de obra: Se medirá la superficie realmente ejecutada según especificaciones de Proyecto.

| Código | Ud | Descripción | Rendimiento | Precio | Importe |
|---|---|---|---|---|---|
| mt08aaa010a | m³ | Agua. (material) | 1.023 | 1.5 | 1.535 |
| mt08cal011b | kg | Cal aérea hidratada, "CUMEN", tipo CL 90-S, según UNE-EN 459-1, en sacos. (material) | 1.3 | 0.45 | 0.585 |
| mt28mcu010ge | kg | Mortero natural de cal sin aditivos, Mortero Cal Base "CUMEN", tipo GP CSII W1, según UNE-EN 998-1, para uso en interiores o en exteriores, de color Natural, compuesto por cal hidratada en polvo CL 90-S, según UNE-EN 459-1, y áridos seleccionados con granulometría de hasta 3 mm de diámetro, sin pigmentación, suministrado en sacos. (material) | 30 | 0.24 | 7.200 |
| mt28mcu010hb | kg | Mortero natural de cal sin aditivos, Mortero Cal Fino "CUMEN", tipo CR CSII W1, según UNE-EN 998-1, para uso en interiores o en exteriores, de color Blanco Romano, compuesto por cal hidratada en polvo CL 90-S, según UNE-EN 459-1, áridos seleccionados con granulometría de hasta 3 mm de diámetro y pigmentos minerales, suministrado en sacos. (material) | 14 | 0.39 | 5.460 |
| mo113 | h | Peón ordinario construcción. (mano de obra) | 0.009 | 21.19 | 0.191 |
| mo039 | h | Oficial 1ª revocador. (mano de obra) | 1.019 | 22.53 | 22.958 |
| mo111 | h | Peón especializado revocador. (mano de obra) | 0.535 | 22.07 | 11.807 |
| % | % | Costes directos complementarios | 2 % | 49.736 | 0.995 |
|  |  | Costes directos |  |  | 50.731 |

Residuos:
- colocación: mt08cal011b Cal aérea hidratada, "CUMEN", tipo CL 90-S, según UNE-EN 459-1, en sacos; factor de residuo 0.042
- colocación: mt28mcu010ge; factor de residuo 0.0198
- colocación: mt28mcu010hb; factor de residuo 0.0198

## Recursos

**mt08aaa010a** m³ Agua
Datos técnicos: Coste energético 60.000 MJ; Emisión de CO2 30.000 kg

**mt08cal011b** kg Cal aérea hidratada, "CUMEN", tipo CL 90-S, según UNE-EN 459-1, en sacos
Datos técnicos: Coste energético 5.019 MJ; Emisión de CO2 0.227 kg; Código LER 17 09 04; Masa del elemento 1 kg; Volumen 0.000667 m3
Residuos:
- embalaje: re150101 Envases de papel y cartón. (componente de residuo); rendimiento 0.009 kg; Código LER 15 01 01; Masa del elemento 1 kg; Volumen 0.001333 m3
- embalaje: re170203 Plástico. (componente de residuo); rendimiento 0.002 kg; Código LER 17 02 03; Masa del elemento 1 kg; Volumen 0.001667 m3

**mt28mcu010ge** kg Mortero natural de cal sin aditivos
Datos técnicos: Coste energético 7.875 MJ; Emisión de CO2 0.608 kg; Código LER 17 01 01; Masa del elemento 1 kg; Volumen 0.000667 m3
Residuos:
- embalaje: re150101 Envases de papel y cartón; rendimiento 0.009 kg

**mt28mcu010hb** kg Mortero natural de cal sin aditivos
Datos técnicos: Coste energético 7.875 MJ; Emisión de CO2 0.608 kg; Código LER 17 01 01; Masa del elemento 1 kg; Volumen 0.000667 m3
Residuos:
- embalaje: re150101 Envases de papel y cartón; rendimiento 0.009 kg
