# Inodoro con tanque bajo, de porcelana sanitaria

- Propiedad del archivo: CYPE Ingenieros S.A.
- Formato: FIEBDC-3/2016
- Programa: Generador de precios de la construcción. CYPE Ingenieros, S.A.
- Fecha: 03/10/2024
- Ámbito geográfico: Región de Murcia
- Divisa: EUR
- Costes indirectos: 3 %
- IVA: 21 %

## S Señalización y equipamiento

### SA Aparatos sanitarios

#### SAI Inodoros

**SAI005** Ud Inodoro con tanque bajo, de porcelana sanitaria.
Taza de inodoro abierta de tanque bajo, con salida para conexión horizontal o vertical y fijación oculta, de porcelana sanitaria, acabado vitrificado, color blanco acabado brillante, código de pedido T459601, serie i.life S "IDEAL STANDARD", de 360x605x400 mm, con tecnología de descarga Rimless+ con brida abierta para facilitar la limpieza, con cisterna de inodoro, de doble descarga, con conexión de suministro inferior, de porcelana sanitaria, acabado vitrificado, color blanco acabado brillante, código de pedido T473501 y con asiento y tapa envolvente de inodoro, color blanco acabado brillante, código de pedido T473601. Incluso llave de regulación, enlace de alimentación flexible y silicona para sellado de juntas.
Incluye: Replanteo. Colocación y fijación del aparato. Montaje del desagüe. Conexión a la red de evacuación. Montaje de la grifería. Conexión a la red de agua fría. Comprobación de su correcto funcionamiento. Sellado de juntas.
Criterio de medición de proyecto: Número de unidades previstas, según documentación gráfica de Proyecto.
Criterio de medición de obra: Se medirá el número de unidades realmente colocadas según especificaciones de Proyecto.

| Código | Ud | Descripción | Rendimiento | Precio | Importe |
|---|---|---|---|---|---|
| mt30ssi030b | Ud | Taza de inodoro abierta de tanque bajo, con salida para conexión horizontal o vertical y fijación oculta, de porcelana sanitaria, acabado vitrificado, color blanco acabado brillante, código de pedido T459601, serie i.life S "IDEAL STANDARD", de 360x605x400 mm, con tecnología de descarga Rimless+ con brida abierta para facilitar la limpieza, según UNE-EN 997, con elementos de fijación. (material) | 1 | 239 | 239.000 |
| mt30ssi031a | Ud | Cisterna de inodoro, de doble descarga, con conexión de suministro inferior, de porcelana sanitaria, acabado vitrificado, color blanco acabado brillante, código de pedido T473501, serie i.life S "IDEAL STANDARD", de 365x140x390 mm, con juego de mecanismos de descarga doble de 4,5-3 litros, según UNE-EN 997. (material) | 1 | 135 | 135.000 |
| mt30ssi011a | Ud | Asiento y tapa envolvente de inodoro, color blanco acabado brillante, código de pedido T473601, serie i.life S, "IDEAL STANDARD". (material) | 1 | 74 | 74.000 |
| mt30lla020 | Ud | Llave de regulación de 1/2", para inodoro, acabado cromado. (material) | 1 | 23.2 | 23.200 |
| mt38tew010a | Ud | Latiguillo flexible de 20 cm y 1/2" de diámetro. (material) | 1 | 8 | 8.000 |
| mt30www005 | Ud | Cartucho de 300 ml de silicona ácida monocomponente, fungicida, para sellado de juntas en ambientes húmedos. (material) | 0.012 | 7.5 | 0.090 |
| mo008 | h | Oficial 1ª fontanero. (mano de obra) | 1.493 | 23.16 | 34.578 |
| % | % | Costes directos complementarios | 2 % | 513.868 | 10.277 |
|  |  | Costes directos |  |  | 524.145 |

Residuos:
- colocación: mt30www005 Cartucho de 300 ml de silicona ácida monocomponente, fungicida, para sellado de juntas en ambientes húmedos; factor de residuo 0.06

## Recursos

**mt30www005** Ud Cartucho de 300 ml de silicona ácida monocomponente, fungicida, para sellado de juntas en ambientes húmedos
Datos técnicos: Coste energético 87.088 MJ; Emisión de CO2 3.667 kg; Código LER 17 09 04; Masa del elemento 0.45 kg; Volumen 0.0003 m3
Residuos:
- embalaje: re170203 Plástico. (componente de residuo); rendimiento 0.1 kg; Código LER 17 02 03; Masa del elemento 1 kg; Volumen 0.001667 m3
