# Lavabo de arcilla refractaria. Colocación sobre mueble

- Propiedad del archivo: CYPE Ingenieros S.A.
- Formato: FIEBDC-3/2016
- Programa: Generador de precios de la construcción. CYPE Ingenieros, S.A.
- Fecha: 08/03/2024
- Ámbito geográfico: Región de Murcia
- Divisa: EUR
- Costes indirectos: 3 %
- IVA: 21 %

## S Señalización y equipamiento

### SA Aparatos sanitarios

#### SAL Lavabos

**SAL063** Ud Lavabo de arcilla refractaria. Colocación sobre mueble.
Lavabo, de arcilla refractaria, acabado termoesmaltado, color blanco, de 900x480x168 mm, con un orificio para la grifería y rebosadero, con válvula de desagüe de latón cromado, con sifón botella compacto para el ahorro de espacio en muebles de baño, de polipropileno color blanco. Colocación sobre mueble. Incluso juego de fijación.
Criterio de valoración económica: El precio no incluye el mueble ni la grifería.
Incluye: Replanteo. Colocación y fijación del aparato. Montaje del desagüe. Conexión a la red de evacuación. Comprobación de su correcto funcionamiento. Sellado de juntas.
Criterio de medición de proyecto: Número de unidades previstas, según documentación gráfica de Proyecto.
Criterio de medición de obra: Se medirá el número de unidades realmente colocadas según especificaciones de Proyecto.

| Código | Ud | Descripción | Rendimiento | Precio | Importe |
|---|---|---|---|---|---|
| mt30sng050cc | Ud | Lavabo para colocar sobre mueble, de arcilla refractaria, acabado termoesmaltado, color blanco, de 900x480x168 mm, con un orificio para la grifería y rebosadero, según UNE 67001. (material) | 1 | 556.49 | 556.490 |
| mt30asg010a | Ud | Válvula de desagüe de latón cromado, de 60 mm de longitud, con tapón de desagüe integrado exterior con botón de accionamiento. (material) | 1 | 55.68 | 55.680 |
| mt30asg060f | Ud | Sifón botella compacto para el ahorro de espacio en muebles de baño, de polipropileno color blanco, con salida de 40 mm de diámetro exterior, para lavabo, con juntas y codo con tuerca de unión. (material) | 1 | 46.75 | 46.750 |
| mo008 | h | Oficial 1ª fontanero. (mano de obra) | 1.493 | 23.16 | 34.578 |
| % | % | Costes directos complementarios | 2 % | 693.498 | 13.870 |
|  |  | Costes directos |  |  | 707.368 |

Residuos:
- colocación: mt30asg060f; factor de residuo 0.0220139

## Recursos

**mt30asg010a** Ud Válvula de desagüe de latón cromado
Datos técnicos: Coste energético 96.674 MJ; Emisión de CO2 6.551 kg
Residuos:
- embalaje: re150101 Envases de papel y cartón. (componente de residuo); rendimiento 0.072 kg; Código LER 15 01 01; Masa del elemento 1 kg; Volumen 0.001333 m3

**mt30asg060f** Ud Sifón botella compacto para el ahorro de espacio en muebles de baño
Datos técnicos: Coste energético 20.947 MJ; Emisión de CO2 1.072 kg; Código LER 17 02 03; Masa del elemento 0.216 kg; Volumen 0.00036 m3
Residuos:
- embalaje: re150101 Envases de papel y cartón; rendimiento 0.038 kg
